# Gem.- Schule Zöschen, Erneuerung Heizungsanlage
Angebotsaufforderung (GAEB DA XML 3.2, DA83)
Projekt: 169
Währung: EUR
Erstellt mit: GXML Toolbox V3.3 R20210630, ORCA AVA 24.1.1 - Professional Edition 24.01.01, 11.12.2025

## Vorschriften und Anlagenbeschreibung
Technische Vorschriften für heizungstechnische Anlagen

DIN 4701  Regeln für die Berechnung des  Wärmebedarfs von Gebäuden
DIN 4702 Anforderungen an den Heizkessel
DIN 4703  Wärmeleistung von Raumheizkörpern
DIN 4705  Feuerungstechnische Berechnung von
 Schornsteinquerschnitten
DIN 4708  Zentrale Wassererwärmungsanlagen
DIN 4788  Anforderungen an Gasbrenner
DIN 18160  Hausschornsteine
DIN 18380  Heizanlagen und zentrale
  Wassererwärmungsanlagen
DIN EN 442  Radiatoren und Konvektoren
DIN EN 676  Brenner mit Gebläse für gasförmige  Brennstoffe
DIN EN 1057 nahtlose Rundrohre aus Kupfer
DIN EN 10216  nahtlose Stahlrohre
DIN EN 10255  Gewinderohre
DIN EN 12828  Planung von Warmwasser-  Heizungsanlagen
DIN EN 12831 Verfahren zur Berechnung der Norm-Heizlast
DVGW  Richtlinien und techn.Vorschriften
DVGW TRGI  Techn. Regeln für Gas-Installation
VDE  Geltende Vorschriften, Regeln und Leitsätze der
 Elektrotechnik
TA Luft  Reinhaltung der Luft
BIschG  Bundes-Imissionsschutzgesetz
MLAR Musterleitungsanlagen-Richtlinie
EnEV Energieeinsparverordnung
Isolierung  Handhabungsanleitung für den  Umgang mit Mineralwolle und Dämmstoffen,
 aktuelle Ausgabe

Weiterhin gelten alle einschlägigen VDI-Richtlinien sowie die einschlägigen Vorschriften der örtlichen Behörden und Versorgungsunternehmen.

Anlagenbeschreibung

Es handelt sich um den 2. Bauabschnitt der Sanierung der kompletten Heizungsanlage
im Schulgebäude der Gemeinschaftsschule in Zöschen. Der 1. Bauabschnitt beinhaltete
die Erneuerung der zentralen Heizungsanlage im Heizraum im KG.
Die vorhandenen Verteiler/ Sammler mit Pumpen- und Mischergruppen, einschl. der
zentralen Regeleinheit blieben im 1. BA erhalten und werden erst im 2. BA demontiert und
entsorgt.

Neuinstallation Heizung:

Es handelt sich um die Sanierung der kompletten Heizungsanlage im Schulgebäude,
bis auf die bereits im 1. BA erneuerte Doppel- Kesselanlage und die zentrale Brauchwarmwasserbereitung im Heizungsraum. Übergabepunkt der Installationsarbeiten
des 2. BA vom 1.BA ist die im 1. BA neu eingebaute hydraulische Weiche hinter der
Doppel- Kesselanlage.
Die komplette Heizungsinstallation im KG (Kriechkeller und Heizraum) bis 3.OG, inkl.
Rohrleitungen, Isolierung, Heizkörper, sowie die Anlagen der Zentrale im Heizungsraum KG,
bestehend aus einem Verteiler/ Sammler, Pumpe und Armaturen, Schaltschrank Alt-
Kesselanlage werden demontiert und fachgerecht entsorgt.
Im Technikraum wird ab o.g. hydraulsuchen Weiche ein neuer Heizungsverteiler/Sammler
mit 2 Heizkreisen für das Schulgebäude, einem Heizkreis- Zubringer zur Turnhalle und
einmal Zuleitung BWW mit entsprechenden Absperrarmaturen, Pumpen, etc. aufgebaut.
Das Schulgebäude erhält neue Heizkörper in Form von Stahlröhrenradiatoren.
Die Anschluß- Verrohrung der neuen Heizkörper. Die Kellerverteilleitungen und
Steigeleitungen werden komplett neu installiert und isoliert.
Die Verlegung der Kellerverteilleitungen erfolgen teilweise in begehbaren Kriechkeller- Abschnitten,
unter Berücksichtigung der besonderen Erschwernis. Zur Arbeitssicherheit ist eine mobile
Bewetterungs- und Beleuchtungsanlage der Kriechkellerbereiche während der aktiven Bauzeit
vorzuhalten.
Die Verrohrung im Gebäude (Steigeleitung) erfolgt generell Aufputz. Rohrmaterial: C- Stahl Pressfitting.
In den Klasenräumen werden die Steigeleitungen mittels Trockenbau 2-seitig verkoffert.
Isolierung nach Wärmeschutzverordnung im Bereich der Verteilleitungen im Kriechkeller, im
Heizraum, in Verkofferungen, sowie bei Querungen von Rohrleitungen im nichtbeheizten Bereichen.
Frei liegende Steigeleitungen und Heizkörper- Anschlussleitungen in beheizten Räumen werden nicht
isoliert. Die Aufbindung der zwei neuen Heizkreise erfolgt im Heizungsraum auf eine neue DDC-Heizungs-
station, mit entsprechenden Pumpengruppen mit Mischer.

Sämtliche Rohrdurchführungen der Heizungsleitungen erhalten in Bereich der Querungen von
Brandabschnitten entsprechend zertifizierte Brandschutzelemente.

Gebäudeautomation

Im Rahmen der Erneuerung der kompletten Heizungsinstallation im Schulgebäude wird auch die zentrale Heizungsanlage, bestehend aus einer neuen Doppel- Kesselanlage, einem Heizungsverteiler mit witterungsgeführten Heizkreisen mit Mischer und energieeffizienten, drehzahlgeregelten Heizungsumwälz- pumpen neu aufgebaut. Die Steuerung und Überwachung dieser Anlage erfolgt über eine zentrale Leittechnik mit Bedienstellen im Heizraum, im Schulsekretariat mit Option via Internet über die zentrale Leitstelle des Landratsamtes Saalekreis in Merseburg. Zur weiteren Energie- Verbrauchsoptimierung werden die Klassen-
und teilweise Büroräume und der Speiseraum mit einer Einzelraumregelung mit entsprechenden DDC- Unterstationen (ISP1 bis ISP3), Regelventilen an den Heizkörpern, Raumthermostaten mit einer Programmiermöglichkeit im Raum und optional (nicht im LV enthalten) übergeordnet zentral im Sekretariat mittels Stundenplanprogramm, bzw. der o.g. Leitstelle in Merseburg ausgestattet.
Eine Serviceaufschaltung zur Anlagenüberwachung, Havarieweitermeldung, etc. über ein Funkmodul an die zuständige Wartungsfirma, bzw. an den diensthabenden Hausmeister als SMS- Mitteilung ist vorgesehen.

Hinweis zur Kalkulation:

Insbesondere auf die erschwerden Bedingungen bei der Demontage und
Montage der Rohrleitungen in den Kriechkellerabschnitten (RH unter 1,8 m)
ist zu achten.
Generell wird dem AN dringend empfohlen, sich bereits in der Angebotsphase vor Ort von den Bedingungen und Gegebenheiten ein Bild zu machen.
Spätere Nachforderungen bei Nichtbeachtung dieses Hinweises werden ggf.
nicht vollständig berücksichtigt oder nicht anerkannt.

Kontakt bezüglich eines Ortstermines ist vom AN über die Vergabestelle
des Landkreis Saalekreis zu organisieren.

## 02 Erneuerung Sekundärsystem

### Titel 01 KG 422 Wärmeverteilnetze

#### Bereich 01.01 Baustelleneinrichtung

**01.01.1 Baustelle einrichten**
*** Pauschalposition
Technische Anlagen, Geräte, Werkzeuge, Material und
sonstige Betriebsmittel, die zur vertragsgemäßen
Durchführung der Bauleistungen erforderlich sind, auf
die Baustelle bringen, bereitstellen und betriebsfertig
aufstellen, vorhalten einschl. der dafür notwendigen
Arbeiten. Die erforderlichen festen Anlagen herstellen.
WC-Anlagen werden durch die Schule vorgehalten.
Lagerflächen schaffen, sofern die vom AG zur
Verfügung gestellten nicht ausreichen.
Kosten für Vorhalten, Unterhalten und Betreiben der
Geräte, Anlagen und Einrichtungen einschl. Mieten,
Pacht, Gebühren und dgl. werden mit dieser Pauschale
vergütet.
Umsetzen aller erforderlichen Sicherungsmaßnahmen
entsprechend den Forderungen des Amtes für Öffentliche
Ordnung, der Bauberufsgenossenschaft und sonstige
mitwirkende Behörden, Amtsstellen und Körperschaften.
Soweit nicht für bestimmte Leistungen (z.B.
Bedarfsleistungen) für das Einrichten der Baustelle
gesonderte Positionen im Leistungsverzeichnis enthalten
sind, gilt die Pauschale für alle Leistungen sämtlicher
Abschnitte des Leistungsverzeichnisses.
Menge: 1,000 psch

**01.01.2 Baustelle räumen**
Baustelle von allen Geräten, Anlagen, Einrichtungen
und dgl. räumen. Wiederherstellen des Geländes
einschließlich Entfernen von Verunreinigungen.
Soweit nicht für bestimmte Leistungen (z.B.
Bedarfsleistungen) für das Räumen der Baustelle
gesonderte Positionen im Leistungsverzeichnis enthalten
sind, gilt die Pauschale für alle Leistungen sämtlicher
Abschnitte des Leistungsverzeichnisses.
Menge: 1,000 Psch

**01.01.3 Absicherung Außenarbeiten**
Mobile Bauzaunanlage zur Absicherung der Außenbereiche/ Lagerflächen, bestehend aus Einzelzaunsegmenten Höhe 2 m, Länge 4 m, aus stabilen Stabmattengeflecht, inkl. der erforderlichen Anzahl an windsicheren Aufstellsockeln aus Mineralfaserbeton.
Zaunsegmente, inkl. Verbindungselementen geschraubt und
Aufstellsockel in Teilabschnitten bis max. 20 m auf Mietbasis
für ca. 8 Wochen frei Baustelle liefern, aufbauen vorhalten und
wiederabbauen und abtransportieren. Mietpreis pro Woche.
Menge: 8,000 Wo

#### Bereich 01.02 Pumpen und Armaturen

**01.02.1 Rohrleitungspumpe stufenlos**
Umwälzpumpe mit Permanentmagnet-Motor in
Inlinebauweise mit Permanentmagnet Motor (ECM-
Technologie) in Inlinebauweise, mit integriertem
Frequenzumrichter zur Leistungsanpassung
durch stufenlose Drehzahländerung.
- Integrierter Motorvollschutz
- IR-Kommunikation mit R50 / R100
- Einstellung von Soll-Förderhöhe,
  EIN/AUS, MAX- und MIN- Kennlinie,
  Nachtabsenkfunktion durch Drucktasten
  am Klemmkasten
- Umschaltung zwischen Konstantdruck,
  Propotionaldruck und Autofunktion möglich
- Betriebs- und Störmeldeleuchte
- Integrierte Differenzdruck- und
  Temperaturerfassung
- Temperaturführung des Sollwertes
- Eingang für Extern-EIN/AUS
- Ausgang für Störmeldung
  (potentialfrei)
- Zusätzliche Funktionen mit Modulen
  nachrüstbar (GENIbus- und
  Doppelpumpenmodul bzw. LONbusmodul)

Fördermedium  : Heizungswasser
Medien-Temperatur  :  70  °C
Zul. Medientemp.
Standard  von  :  15  °C
  bis  :  110  °C
i.akt.Anwendung von :  40  °C
i.akt.Anwendung bis  :  70  °C
Förderstrom Ist  :  5 m3/h
Einsatzbereich Q  :  0.1 - 11 m3/h
Förderhöhe Ist  :  3  m
Einsatzbereich H  :  10 - 0.1  m
max. Systemdruck  :  6/10  bar
Netzspannung  :  1x230-240V, 50Hz
Nennstrom  :  2.0 A
Aufgen. Leistung  P1 :  0.025 - 0.445
Schutzart  :  IP 42
Anschluß  :  G 2, PN 6/10
Einbaulänge  :  180 mm
Gehäuse aus  :  EN-GJL-200 (GG-20)
Laufrad aus  :  1.4301
Gewicht  :  4,4 kg
Laufrad aus  :  1.4301

einschl. der erforderlichen Gegenstücke, Muffen
und Dichtungen. Mit Wärmedämmschalen.

Fabrikat: '..............................'

Typ  : . '............................'

liefern und montieren.
Menge: 1,000 Stk

**01.02.2 Rohrleitungspumpe, stufenlos**
Hocheffizienz-Nassläuferpumpe, elektronisch geregelt,
Ausführungen/Funktionen/Eigenschaften:
- Einzelpumpe
- Hocheffizienz-EC-Permanentmagnetmotortechnologie
- Energieeffizienzindex (EEI) ≤ 0.18
- Regelungsarten: Konstantdruck / Festdrehzahl /
  Proportionaldruck / Konstanttemperatur
- Integrierter Motorvollschutz
- Wärmedämmschalen gem. EnEV im Lieferumfang
- Automatische Sollwerteinstellung durch
  AutoAdapt-Funktion
- Integrierter Trockenlaufschutz
- Einstellbare Volumenstrombegrenzung
  durch FlowLimit-Funktion
- Integrierte Wärmemengenerfassung
- Anbindung an die Gebäudeleittechnik
  durch Einsteckmodule im Klemmenkasten
- Betriebs- und Störmeldung
- Kommunikationsmöglichkeiten analog/
  digital: 2xDO / 3xDI / 1xAI
- Erfassung der Betriebshistorie
- Bedienung über TFT-Display und Softtouch-
  Tastatur
- Automatische Sollwerteinstellung inkl.
  Volumenstrombegrenzung durch FlowAdapt-Funktion
- Haftungsübernahmevereinbarung 5 Jahre Garantie
- Einstell- und Auslesemöglichkeiten mittels optionalem  Diagnose- und Fernbediengerät
- 5 Jahre Garantie durch Einsendung des
  Inbetriebnahmeprotokolls
- Kommunikation von 2 Einzelpumpen drahtlos

Fördermedium: Heizungswasser
Medientemperaturbereich: 2 .. 110 °C
Dichte: 983.2 kg/m³
Technische Daten:
Tatsächlicher Förderstrom der Pumpe: 4,2 m³/h
Tatsächliche Förderhöhe der Pumpe: 3,4 m
Temperaturklasse: 110
Prüfkennzeichen auf dem Typenschild: VDE,WEEE,CE
Werkstoffe:
Pumpengehäuse: Grauguß
  EN-GJL-150
  ASTM A48-150B
Laufrad: PES mit 30 % Glasfaseranteil
Installation:
Umgebungstemperatur: 0 .. 40 °C
Max. Betriebsdruck: 10 bar
Nennweite: G 1 1/2
Nenndruck (bar): PN 10
Einbaulänge: 180 mm
Elektrische Daten:
Leistungsaufnahme P1: 9 .. 116 W
Netzfrequenz: 50 Hz
Nennspannung: 1 x 230 V
Maximale Stromaufnahme: 0.09 .. 1.02 A
Schutzart (gemäß IEC 34-5): X4D
Wärmeklasse (IEC 85): F
Sonstiges:
Energieeffizienzindex (EEI): 0.18
Nettogewicht: 4.81 kg
Bruttogewicht: 5.27 kg
Versandvolumen: 0.015 m³

Fabr. des Anb.: '............................'

Typ: '...........................'

einschl. Anschlußzubehör für Stahlrohr, inkl. erforderliche Reduzierstücke DN 50 auf Anschlussdimension Pumpe, mit Wärmedämmschale liefern und betriebsfertig
montieren und netzseitig anklemmen
Menge: 2,000 Stk
Produkt:
  Artikel:
    Artikelnummer: 97914905
    Artikelkurztext: Rohrleitungspumpe, stufenlos

**01.02.3 Speicherladepumpe**
Umwälzpumpe als Speicherladepumpe Brauchwarmwasserbereiter 300 l
Fördermedium Heizungswasser nach VDI 2035

Technische Daten:
Förderhöhe max: 6,0m
Fördermenge max: 3,5m³/h
Temperaturbereich : -20°C bis +110°C (nicht gefrierend)
Leistungaufnahme: 1W-43W
Betriebsdruck: max. 10 bar
Rohranschluß: DN 32
Überwurf: G 1 1/2" (Schlüsselweite ca.53mm)
Pumpengewinde: 1" oder ca. 32mm
Einbaulänge: 180 mm

el. Anschluß: 230V/50HZ
Gewicht: ca. 2.5 kg

Fabr. des Anb: '.............................'

Typ: '............................'

einschl. Anschlussverschraubungen liefern und
betriebsbereit montieren
Menge: 1,000 Stk

**01.02.4 Wasserseitige Montage Feldgeräte aus KG 483**
Menge: 75,000 Stk

**01.02.5 Flanschen- Absperrventil DN 50**
Flanschen-Absperrventil, wartungsfrei, GG-25, PN 6,
Baulänge EN 558-1/14 (F4), D-Form, umweltfreundlich,
weichdichtend, bis 120°C (kurzzeitig 130°C),
nichtsteigendes Handrad, Niro-Spindel, Anzeigevorrichtung, EDD, Isolierkappe, Isolierkappe,
Taupunktsperre, kippbewegliche Spindelführung,
EPDM-Kegel mit Drosselfunktion, Rückdichtung,
BZS-Prüfung Regelklasse 0,63/6,3
TÜV-Prüf-Nr. 8/59

Fabrikat des Anb: '..........................'

Typ  : '...........................'

Nennweite  : DN 50
einschl. Gegenflanschen, Schrauben, Muttern
und Dichtungen liefern und montieren.
Menge: 8,000 Stk
Produkt:
  Artikel:
    Artikelnummer: 100700065
    Artikelkurztext: Flanschen- Absperrventil DN 50

**01.02.6 Flanschen- Absperrventil DN 80**
Flanschen-Absperrventil, wartungsfrei, GG-25, PN 6,
Baulänge EN 558-1/14 (F4), D-Form, umweltfreundlich,
weichdichtend, bis 120°C (kurzzeitig 130°C),
nichtsteigendes Handrad, Niro-Spindel, Anzeigevorrichtung, EDD, Isolierkappe, Isolierkappe,
Taupunktsperre, kippbewegliche Spindelführung,
EPDM-Kegel mit Drosselfunktion, Rückdichtung,
BZS-Prüfung Regelklasse 0,63/6,3
TÜV-Prüf-Nr. 8/59
sonst wie vor beschrieben
Nennweite  : DN 80
einschl. Gegenflanschen, Schrauben, Muttern
und Dichtungen liefern und montieren.
Menge: 2,000 Stk
Produkt:
  Artikel:
    Artikelnummer: 100700065
    Artikelkurztext: Flanschen- Absperrventil DN 80

**01.02.7 Flanschen- Absperrventil DN 65**
Flanschen-Absperrventil, wartungsfrei, GG-25, PN 6,
Baulänge EN 558-1/14 (F4), D-Form, umweltfreundlich,
weichdichtend, bis 120°C (kurzzeitig 130°C),
nichtsteigendes Handrad, Niro-Spindel, Anzeigevorrichtung, EDD, Isolierkappe, Isolierkappe,
Taupunktsperre, kippbewegliche Spindelführung,
EPDM-Kegel mit Drosselfunktion, Rückdichtung,
BZS-Prüfung Regelklasse 0,63/6,3
TÜV-Prüf-Nr. 8/59
sonst wie vor beschrieben
Nennweite  : DN 65
einschl. Gegenflanschen, Schrauben, Muttern
und Dichtungen liefern und montieren.
Menge: 4,000 Stk
Produkt:
  Artikel:
    Artikelnummer: 100700065
    Artikelkurztext: Flanschen- Absperrventil DN 65

**01.02.8 Flanschen- Absperrventil DN 32**
Flanschen-Absperrventil, wartungsfrei, GG-25, PN 6,
Baulänge EN 558-1/14 (F4), D-Form, umweltfreundlich,
weichdichtend, bis 120°C (kurzzeitig 130°C),
nichtsteigendes Handrad, Niro-Spindel, Anzeigevorrichtung, EDD, Isolierkappe, Isolierkappe,
Taupunktsperre, kippbewegliche Spindelführung,
EPDM-Kegel mit Drosselfunktion, Rückdichtung,
BZS-Prüfung Regelklasse 0,63/6,3
TÜV-Prüf-Nr. 8/59
sonst wie vor beschrieben
Nennweite  : DN 32
einschl. Gegenflanschen, Schrauben, Muttern
und Dichtungen liefern und montieren.
Menge: 4,000 Stk
Produkt:
  Artikel:
    Artikelnummer: 100700065
    Artikelkurztext: Flanschen- Absperrventil DN 32

**01.02.9 Einklemm-Rückschlagventil DN 32**
Einklemm-Rückschlagventil,
Ventilteller aus nichtrostendem Stahl,
Gehäuse aus Messing,
PN 6, DN 32, einschl. erforderl. Gegenflansche,
Schrauben und Dichtungen.
liefern und montieren.
Menge: 1,000 Stk

**01.02.10 Einklemm-Rückschlagventil DN 50**
Einklemm-Rückschlagventil,
Ventilteller aus nichtrostendem Stahl,
Gehäuse aus Messing,
PN 6, DN 50, einschl. erforderl. Gegenflansche,
Schrauben und Dichtungen.
liefern und montieren.
Menge: 2,000 Stk

**01.02.11 Einklemm-Rückschlagventil DN 65**
Einklemm-Rückschlagventil,
Ventilteller aus nichtrostendem Stahl,
Gehäuse aus Messing,
PN 6, DN 50, einschl. erforderl. Gegenflansche,
Schrauben und Dichtungen.
liefern und montieren.
Menge: 1,000 Stk

**01.02.12 Schmutzfänger DN 80**
Schmutzfänger mit Flanschanschluß,
in Schrägsitzausführung,
Gehäuse aus Gußeisen GG, mit Grundanstrich,
mit Doppelsieb, Sieb aus nichtrostendem Stahl,
Reinigungsverschluß geflanscht,
PN 6, DN 80
einschließlich erforderl. Gegenflansche, Schrauben
und Dichtungen
liefern und montieren.
Menge: 1,000 Stk

**01.02.13 Schmutzfänger DN 65**
Schmutzfänger mit Flanschanschluß,
in Schrägsitzausführung,
Gehäuse aus Gußeisen GG, mit Grundanstrich,
mit Doppelsieb, Sieb aus nichtrostendem Stahl,
Reinigungsverschluß geflanscht,
PN 6, DN 65
einschließlich erforderl. Gegenflansche, Schrauben
und Dichtungen
liefern und montieren.
Menge: 1,000 Stk

**01.02.14 Röhrenfeder-Manometer, 3/8"**
Röhrenfeder-Manometer 3/8",
Durchmesser: 80 mm
liefern und montieren.
Menge: 12,000 Stk

**01.02.15 Manometerhahn R 1/ 2**
Manometerhahn, mit Stopfbuchse,
mit Prüfzapfen, aus Messing,
PN 6, Anschlüsse Muffe-Muffe,
Anschlußgewinde R 1/2.
liefern und montieren.
Menge: 12,000 Stk

**01.02.16 Füll- und Entleerungshahn, 1/2"**
Entleerungs-Kükenhahn,
mit Verschlußkappe, It-Dichtung und Kette,
mit Vierkantschlüssel,
Spindelabdichtung durch Stopfbuchse,
Gehäuse und Küken aus Rotguß,
PN 6, Anschlußgewinde R 1/2.
Einschl. Schweißmuffe.
liefern und montieren.
Menge: 12,000 Stk

**01.02.17 KFE-Kugelhahn 1/2"**
KFE-Kugelhahn DN 15, Messing vernickelt, mit Schlauchtülle, Schutzkappe und Flügelgriff, selbstdichtend PN 16, max. 110 °C
liefern und montieren.
Menge: 2,000 Stk

**01.02.18 Thermometer, Heizung**
Bi-Metall-Zeigerthermometer mit achsialem
Schaft, mit Isolierungsausgleich (Verlängerung).
Ausführung Klasse 1 nach DIN 16203
Gehäusedurchmesser: 63 mm
Temperaturanzeigebereich 0 - 100 °C
incl. Tauchhülse u. Kontaktpaste
nach Erfordernis
liefern und montieren.
Menge: 12,000 Stk

**01.02.19 Großentlüfter als Schwimmerentlüfter 3/8"**
Großentlüfter als Schwimmerentlüfter zur permanenten automatischen  Entlüftung  von Heizungsanlagen. Zweischalige Bauweise mit Luftbecher im Austauschkanal.
mit eingebautem Absperrautomat
Durchmesser: 3/8"
liefern und montieren.
Menge: 4,000 Stk

**01.02.20 Luftgefäß D 219**
Luftgefäß mit zwei Klöpperböden,
einschl. Muffe 1/2" für Entlüftung und
Entleerungsleitung DN 15, 1 m
aus nahtlosen Stahlrohren, DIN 2448, PN 6
Außendurchmesser 219 mm.
Rohre mit Werkszeugnis DIN 50 049,
Normalwanddicke, Länge 500 mm,
einschl. Isolierung mit Mineralwolle, alukaschiert
und Alu- Grobkornummantelung
liefern und montieren.
Menge: 2,000 Stk

**01.02.21 Luftgefäß D 159**
Luftgefäß mit zwei Klöpperböden,
einschl. Muffe 1/2" für Entlüftung
aus nahtlosen Stahlrohren, DIN 2448, PN 6
Außendurchmesser 159 mm.
Rohre mit Werkszeugnis DIN 50 049,
Normalwanddicke, Länge 450 mm,
einschl. Isolierung mit Mineralwolle, alukaschiert
und Blechummantelung
liefern und montieren.
Menge: 2,000 Stk

**01.02.22 Luftgefäß D 76**
Luftgefäß mit zwei Klöpperböden,
einschl. Muffe 1/2" für Entlüftung
aus nahtlosen Stahlrohren, DIN 2448, PN 6
Außendurchmesser 76 mm.
Rohre mit Werkszeugnis DIN 50 049,
Normalwanddicke, Länge 180 mm,
einschl. Isolierung mit Mineralwolle, alukaschiert
und Blechummantelung
liefern und montieren.
Menge: 2,000 Stk

**01.02.23 Differenzdruckregler DN 20**
Differenzdruckregler. DN20, 1"AG, PN16
Zur konstanten Regelung eines eingestellten
Sollwertes als Proportionalregler ohne Hilfsenergie.
Sollwert stufenlos einstellbar von 50 bis 300 mbar.
Sollwert blockierbar und von außen jederzeit ablesbar.
Mit verdeckter Absperrung und mit Kugelhahn zum
Entleeren und Befüllen.
Ventilgehäuse, Kopfstück und Reglerschale aus Rotguß.
Innenteile aus Messing (EZB). O-Ringe und Membran
aus EPDM.
Anwendungsbereich: 150 - 1800 kg/h
kvs: 5,0
max. Betriebstemperatur : 120 C
max. Betriebsdruck : 16 bar
max. Differenzdruck : 2 bar
Beiderseits Außengewinde und Überwurfmutter

Fabrikat des Anb.: '................................'

Typ: '..............................'

Nennweite DN 20
Anschlußgewinde :G1" AG x G1" AG
komplett, einschl. Zubehör und mit Isolierschale
liefern und montieren
Menge: 19,000 Stk

**01.02.24 Differenzdruckregler DN 15**
Differenzdruckregler. DN 15, 1/2"AG, PN16
sonst wie vor beschrieben, mit entsprechenden
Parametern für DN 15
Beiderseits Außengewinde und Überwurfmutter
Nennweite DN 20
Anschlußgewinde :G1/2" AG x G1/"" AG
komplett, einschl. Zubehör und mit Isolierschale
liefern und montieren
Menge: 6,000 Stk

**01.02.25 Strangregulierventil DN 20**
Strangregulierventil DN 20, 1"AG, mit Blindstopfen, Rg
Rotguß-Strangregulierventil PN 16
in Schrägsitzausführung mit gesicherter, jederzeit
kontrollierbarer, stufenloser Feinstvoreinstellung.
Ablesbarkeit der Voreinstellung unabhängig von
der Handradstellung. Alle Funktionselemente auf
der Handradseite.
Montage im Vor- und Rücklauf möglich.
Ventilgehäuse und Kopfstück aus Rotguß,
Spindel und Ventilkegel aus entzinkungsbeständigem
Messing (Ms-EZB), Kegel mit Dichtung aus PTFE,
wartungsfreie Spindelabdichtung durch doppelten
O-Ring. Meßventil und F+E-Kugelhahn anschließbar
und untereinander austauschbar (Zubehör-Sets 1-4).
Anschlußbohrungen für Zubehör-Sets mit Blindstopfen
verschlossen.
Beiderseits Außengewinde mit Überwurfmuttern für
Schweiß-, Löt- und Außengewindetüllen, flachdichtend.
Max. Betriebstemperatur : 150 C
Max. Betriebsdruck : 16 bar

Fabrikat des Anb.: '................................'

Typ: '..............................'

Nennweite DN : R 3/4"
Anschlußgewinde :G1" AG x G1" AG
komplett mit Isolierschale liefern und montieren
Menge: 19,000 Stk

**01.02.26 Strangregulierventil DN 15**
Strangregulierventil DN !%, 17""AG, mit Blindstopfen,
Rotguß-Strangregulierventil PN 16
sonst wie vor beschrieben, mit entsprechenden
Parametern für DN 15
Nennweite DN : R 1/2"
Anschlußgewinde :G1/2" AG x G1/2" AG
komplett mit Isolierschale liefern und montieren
Menge: 6,000 Stk

**01.02.27 Strangregulierventil DN 50**
Strangregulierventil DN 50, 2"AG, mit Blindstopfen,
Rotguß-Strangregulierventil PN 16
in Schrägsitzausführung mit gesicherter, jederzeit
kontrollierbarer, stufenloser Feinstvoreinstellung.
Ablesbarkeit der Voreinstellung unabhängig von
der Handradstellung. Alle Funktionselemente auf
der Handradseite.
Montage im Vor- und Rücklauf möglich.
Ventilgehäuse und Kopfstück aus Rotguß,
Spindel und Ventilkegel aus entzinkungsbeständigem
Messing (Ms-EZB), Kegel mit Dichtung aus PTFE,
wartungsfreie Spindelabdichtung durch doppelten
O-Ring. Meßventil und F+E-Kugelhahn anschließbar
und untereinander austauschbar (Zubehör-Sets 1-4).
Anschlußbohrungen für Zubehör-Sets mit Blindstopfen
verschlossen.
Beiderseits Außengewinde mit Überwurfmuttern für
Schweiß-, Löt- und Außengewindetüllen, flachdichtend.
Max. Betriebstemperatur : 150 C
Max. Betriebsdruck : 16 bar
Nennweite DN 50
Anschlußgewinde :R 2 3/8"AG x R 2 3/8"AG

Fabrikat des Anb.: '................................'

Typ: '..............................'
komplett mit Isolierschale liefern und montieren
Menge: 2,000 Stk

**01.02.28 Strangabsperrventil DN 50**
Strangabsperrventil DN 50, 2 3/8"AG, mit Blindstopfen, Strangabsperrventil in Schrägsitzausführung ohne Voreinstellung.
Baumaßgleich mit entsprechendem Strangregulierventil.
Alle Funktionselemente auf der Handradseite,
Einbaumöglichkeit für Meßventil und
Entleerungskugelhahn. Montage im Vor- und
Rücklauf möglich.
Gehäuse aus Rotguß (Rg5) nach DIN 1705.
Spindel und Kegel aus entzinkungsbeständigem
Messing (Ms-EZB). Kegel mit PTFE-Dichtung.
Wartungsfreie Spindelabdichtung durch doppelten
O-Ring. Beiderseits Außengewinde und Überwurfmutter.

Fabrikat des Anb.: '................................'

Typ: '..............................'

Nennweite DN 50
Anschlußgewinde :R 2 3/8"AG * R 2 3/8"AG
komplett mit Isolierschale liefern und montieren
Menge: 2,000 Stk

**01.02.29 Tüllenanschlußset DN 20**
Tüllenanschlussset für vorgenannte
Differenzdruckregeler und Strangregulierventile
DN 20, bestehend aus jeweils 2 Tüllen zum
Anschluß an C- Stahlrohr 22 x 1,5 mm, Preßfitting
liefern und montieren
Menge: 38,000 Stk

**01.02.30 Tüllenanschlußset DN 15**
Tüllenanschlußset für vorgenannte
Differenzdruckregeler und Strangregulierventile
DN 15, bestehend aus jeweils 2 Tüllen zum
Anschluß an C- Stahlrohr 22 x 1,5 mm, Preßfitting
liefern und montieren
Menge: 12,000 Stk

**01.02.31 Tüllenanschlußset DN 50**
Tüllenanschlußset für vorgenannte
Strangregulier- und Strangabsperrventile DN 50,
bestehend aus jeweils 2 Schweißtüllen
liefern und montieren
Menge: 4,000 Stk

**01.02.32 Durchfluss- und Differenzdruckmessgerät**
Durchfluss- und Differenzdruckmessgerät
Digitales Durchfluß- und Differenzdruckmeßgerät zur Einregulierung und Kontrolle von abgeglichenen Rohrnetzen mit Strangregulierventilen sowie Altanlagen ohne Berechnungsnachweis. Geräteausführung mit Akku-Satz zum netzunabhängigen Betrieb. Getrennte Hardwarekomponenten zur Meßwertaufnahme
(Wandlermodul) und Meßwertverarbeitung (Micro-Prozessor). Wandlermodul mit Entlüftungseinrichtung für Meßschläuche.
Vorprogrammierter Micro- Prozessor mit Speichermöglichkeit beliebiger Kennlinien. Bedienungseinheit
mit wasser- und staubgeschützter Membrantastatur
zur Wertvorgabe und Null-Justierung. Zweizeiliges
LCD-Display mit wahlweise zuschaltbarer Beleuchtung
zur Anzeige von:
- Durchfluß in l/s, qm/h oder gal/min
- Differenzdruck in Pa, kPa, mmWs, mbar und in wg
- Strömungsgeschwindigkeit in m/s
  bezogen auf die Nennweite
- Temperatur in °C oder °F
Max. stat. Druck : 10 bar
Differenzdruckanzeige :0.1 - 1950 mbar
Temperaturmeßbereich : 0 - 100 °C
Betriebsspannung : 6 V

Auf Mietbasis komplett liefern, zum hydraulischen Abgleich verwenden. Angebotspreis ist Mietpreis
für die Dauer der Nutzung pro Woche.
Menge: 1,000 Stk

**01.02.33 Montage- und Werksplanung Heizung**
Montage- und Werksplanung für die beschriebene Heizungsanlage, Heizzentrale und Sekundärsystem,
Leistungsumfang gemäß der planungsseitig übergebenen Installationspläne Heizung in den Gebäudegrundrissen im Maßstab M 1: 50, sowie Strang- und Schaltschemen Heizung, auf der Basis der Herstellervorgaben der vom Bieter angebotenen Fabrikate und Typen, entsprechend der vorgenannten Vorschriften, und Normen herstellen.
Einschl. Angaben zu Bauteilgrößen und Rohrdimensionen in Abstimmung mit dem Hersteller.
Darstellung in o.g. Plänen, als Plandatei (dwg und pdf), sowie in Papierform in 3facher Ausfertigung erstellen und vor Montagebeginn zur Überprüfung und Freigabe an den AG übergeben.
Menge: 1,000 Psch

**01.02.34 Revisionsunterlagen Heizung**
Erstellung von Revisionsunterlagen der Gesamten Anlage laut Ausschreibung und einer revidierten Dokumentation mit den bei der Montageplanung und beim Umbau erfolgten
Änderungen und Ergänzungen, Prüfzeugnissen
zu allen zulassungspflichtigen technischen Bauteilen sowie ausführlichen Technischen Unterlagen zu eingebauten Anlagenteilen.
- Datenblätter etc. der einzelnen eingebauten Aggregate
  und Geräte (nur relevante Einbauteile, keine
  kompletten Kataloge !)
- sämtliche Prüfzeugnisse und Zulassungen
- ausführliche Betriebsanleitung
- Wartungspläne
erstellen und in 2facher Ausfertigung an den Bauherrn übergeben
Menge: 1,000 Psch

#### Bereich 01.03 Rohrleitungen

*Hinweis: C-Stahl- Heizungsrohr, Press-System*
Stahl- Heizungsrohr für Heizungs- und
Industrieanlagen, aus unlegiertem Stahl,
Werkstoff-Nummer 1.0308
nach DIN EN 10 305-3,
außen galvanisch verzinkt,

Fabrikat des Anb.: '...............................'

Typ  : '............................'

komplett liefern und montieren

liefern und montieren, einschl. erforderl. Form- und
Verbindungsstücke, Winkel, T- Stücke, Übergangswinkel,
Kupplungen, Reduktionen, Paßstücke, etc., Dicht- und
Befestigungsmaterial, Überschiebrohre für Wand- und
Deckendurchführungen, Rohraufhängungen,
körperschallgedämmt, in verzinkter Ausführung, einschl.
Montage unter Zulieferung des erforderlichen
Befestigungsmaterials und der Presswerkzeuge des
Herstellers.

*Hinweis: Form- und Verbindungsstücke*
Form- und Verbindungsstücke sowie Befestigungen
sind bis DN 20 (22 x 1,5 mm) und kleiner in die Einheitspreise der Rohrleitungen einzuberechnen.

**01.03.1 C-Stahl- Heizungsrohr DN 15**
wie vor beschrieben DN 15
(18 x 1,2 mm)
liefern und montieren
Menge: 785,000 m
Produkt:
  Artikel:
    Artikelnummer: 559458
    Artikelkurztext: C-Stahl- Heizungsrohr DN 15

**01.03.2 C-Stahl- Heizungsrohr DN 20**
wie vor beschrieben DN 20
(22 x 1,5 mm)
liefern und montieren
Menge: 220,000 m
Produkt:
  Artikel:
    Artikelnummer: 559465
    Artikelkurztext: C-Stahl- Heizungsrohr DN 20

**01.03.3 C-Stahl- Heizungsrohr DN 25**
wie vor beschrieben DN 25
(28 x 1,5 mm)
liefern und montieren
Menge: 180,000 m
Produkt:
  Artikel:
    Artikelnummer: 559465
    Artikelkurztext: C-Stahl- Heizungsrohr DN 25

**01.03.4 C-Stahl- Heizungsrohr DN 32**
wie vor beschrieben DN 32
(35 x 1,5 mm)
liefern und montieren
Menge: 120,000 m
Produkt:
  Artikel:
    Artikelnummer: 559465
    Artikelkurztext: C-Stahl- Heizungsrohr DN 32

**01.03.5 C-Stahl- Heizungsrohr DN 40**
wie vor beschrieben DN 40
(42 x 1,5 mm)
liefern und montieren
Menge: 125,000 m
Produkt:
  Artikel:
    Artikelnummer: 559465
    Artikelkurztext: C-Stahl- Heizungsrohr DN 40

**01.03.6 C-Stahl- Heizungsrohr DN 50**
wie vor beschrieben DN 50
(54 x 2 mm)
liefern und montieren
Menge: 52,000 m
Produkt:
  Artikel:
    Artikelnummer: 559465
    Artikelkurztext: C-Stahl- Heizungsrohr DN 50

**01.03.7 Muffen DN 25**
Muffen als Zulage, für Rohrleitung aus
Stahl- Heizungsrohr für Heizungs- und Industrieanlagen,
aus unlegiertem Stahl, Werkstoff-Nummer 1.0308
nach DIN EN 10 305-3, außen galvanisch verzinkt,
für Rohr 28 x 1,5 mm
liefern und montieren.
Menge: 120,000 Stk

**01.03.8 Muffen wie vor, DN 32**
Leistung wie zuletzt in vollem Wortlaut beschrieben,
jedoch für Rohr 35 x 1,5 mm
liefern und montieren.
Menge: 40,000 Stk

**01.03.9 Muffen wie vor, DN 40**
Leistung wie zuletzt in vollem Wortlaut beschrieben,
jedoch für Rohr 42 x 1,5 mm
liefern und montieren.
Menge: 30,000 Stk

**01.03.10 Muffen wie vor, DN 50**
Leistung wie zuletzt in vollem Wortlaut beschrieben,
jedoch für Rohr 54 x 2 mm
liefern und montieren.
Menge: 30,000 Stk

**01.03.11 Bogen DN 25**
Bogen (Winkel) als Zulage, für Rohrleitung aus
Stahl- Heizungsrohr für Heizungs- und Industrieanlagen,
aus unlegiertem Stahl, Werkstoff-Nummer 1.0308
nach DIN EN 10 305-3, außen galvanisch verzinkt,
für Rohr 28 x 1,5 mm
liefern und montieren.
Menge: 220,000 Stk

**01.03.12 Bogen wie vor, DN 32**
Leistung wie zuletzt in vollem Wortlaut beschrieben,
jedoch für Rohr 35 x 1,5 mm
liefern und montieren.
Menge: 45,000 Stk

**01.03.13 Bogen wie vor, DN 40**
Leistung wie zuletzt in vollem Wortlaut beschrieben,
jedoch für Rohr 42 x 1,5 mm
liefern und montieren.
Menge: 20,000 Stk

**01.03.14 Bogen wie vor, DN 50**
Leistung wie zuletzt in vollem Wortlaut beschrieben,
jedoch für Rohr 54 x 2 mm
liefern und montieren.
Menge: 22,000 Stk

**01.03.15 T-Stück DN 50, reduziert**
T-Stück DN 50, reduziert in Größen bis DN 25
als Zulage, für Stahl- Heizungsrohr
für Heizungs- und Industrieanlagen,
aus unlegiertem Stahl,
Werkstoff-Nummer 1.0308
nach DIN EN 10 305-3,
außen galvanisch verzinkt,
liefern und montieren.
Menge: 6,000 Stk

**01.03.16 T-Stück DN 40, reduziert**
T-Stück DN 40, reduziert in Größen bis DN 25
als Zulage, für Stahl- Heizungsrohr
für Heizungs- und Industrieanlagen,
aus unlegiertem Stahl,
Werkstoff-Nummer 1.0308
nach DIN EN 10 305-3,
außen galvanisch verzinkt,
liefern und montieren.
Menge: 18,000 Stk

**01.03.17 T-Stück DN 32, reduziert**
T-Stück DN 32, reduziert in Größen bis DN 15
als Zulage, für Stahl- Heizungsrohr
für Heizungs- und Industrieanlagen,
aus unlegiertem Stahl,
Werkstoff-Nummer 1.0308
nach DIN EN 10 305-3,
außen galvanisch verzinkt,
für Rohr 35 x 1,5 mm bis 15 x 1,2 mm
liefern und montieren.
Menge: 25,000 Stk

**01.03.18 T-Stück DN 25, reduziert**
T-Stück DN 25, reduziert in Größen bis DN 15
als Zulage, für Stahl- Heizungsrohr
für Heizungs- und Industrieanlagen,
aus unlegiertem Stahl,
Werkstoff-Nummer 1.0308
nach DIN EN 10 305-3,
außen galvanisch verzinkt,
für Rohr 28 x 1,5 mm bis 15 x 1,2 mm
liefern und montieren.
Menge: 86,000 Stk

**01.03.19 Stahlrohr, nahtlos, schwarz, DN 50**
Nahtloses, schwarzes Siederohr nach
DIN 2448 (EN 10216), St 35, Rohre mit
Werkszeugnis DIN 50 049, Normalwanddicke
Durchmesser DN 50,
inklusive Flansche, Verbindungs- und Befestigungsmaterial, liefern und montieren,
einschl. Rostschutz- Grundanstrich Braun auf gereinigtem, fettfreien Rohr, einschl. Form- und
Verbindungsstücken..
Menge: 8,000 m

**01.03.20 Stahlrohr, nahtlos, schwarz, DN 65**
Nahtloses, schwarzes Siederohr nach
DIN 2448, wie vor, Durchmesser DN 65,
inklusive Flansche, Verbindungsstücken und Befestigungsmaterial.
liefern und montieren.
Menge: 12,000 m

**01.03.21 Stahlrohr, nahtlos, schwarz, DN 80**
Nahtloses, schwarzes Siederohr nach
DIN 2448, wie vor, Durchmesser DN 80,
inklusive Flansche, Verbindungsstücken und Befestigungsmaterial.
liefern und montieren.
Menge: 12,000 m

**01.03.22 Bögen, nahtlos, schwarz, DN 50**
Bögen aus nahtlosem, schwarzen Siederohr nach
EN 10216 (DIN 2448), St 35, Rohre mit Werkszeugnis
DIN 50 049, Normalwanddicke, zum Einschweißen
Durchmesser DN 50,
inklusive Verbindungsstücken und Befestigungsmaterial.
liefern und montieren.
Menge: 4,000 Stk

**01.03.23 Bögen, nahtlos, schwarz, DN 65**
Bögen aus nahtlosem, schwarzen Siederohr nach
EN 10216 (DIN 2448), St 35, Rohre mit Werkszeugnis
DIN 50 049, Normalwanddicke, zum Einschweißen
Durchmesser DN 65,
inklusive Verbindungsstücken und Befestigungsmaterial.
liefern und montieren.
Menge: 6,000 Stk

**01.03.24 Bögen, nahtlos, schwarz, DN 80**
Bögen aus nahtlosem, schwarzen Siederohr nach
EN 10216 (DIN 2448), St 35, Rohre mit Werkszeugnis
DIN 50 049, Normalwanddicke, zum Einschweißen
Durchmesser DN 80,
inklusive Verbindungsstücken und Befestigungsmaterial.
liefern und montieren.
Menge: 6,000 Stk

**01.03.25 Gegenflansch DN 65, PN 6**
Gegenflansch aus Stahl St 35 nach DIN 2448 (EN 10216), Normalstärke, PN 6, Durchmesser DN 65,
inklusive Dichtung, Schrauben und Muttern
liefern und montieren.
Menge: 2,000 Stk

**01.03.26 Gegenflansch DN 80, PN 6**
Gegenflansch aus Stahl St 35 nach DIN 2448 (EN 10216), Normalstärke, PN 6, Durchmesser DN 80,
inklusive Dichtung, Schrauben und Muttern
liefern und montieren.
Menge: 4,000 Stk

**01.03.27 Heizungsverteiler 120/120**
Heizungsverteiler als kombinierter Vor- und Rücklaufverteiler, bestehend aus: Verteilerkammer 120/120 für
Vor- und Rücklauf übereinander angeordnet, aus patentierten
Stahlblech-C-Profilen geschweißt. Abgangsstutzen
Vor- und Rücklauf nebeneinander, als Rohrstutzen aus
Stahlrohr, mit Vorschweißflanschen nach DIN, PN6,
PN10 oder PN16.
Die Flanschen sind auf gleiche Spindelhöhe, für
Armaturen entspr. Baulängenreihen F1, F4 oder K1
nach DIN 3202, sowie dem Fabrikat der Armaturen und
der Isolierstärke des Verteilers, abgestimmt.
Entleerungsmuffen 3/4" für Vor- und Rücklaufkammer.
Der Verteiler ist werkseitig druckgeprüft und
grundiert.
Einsatzbereich:
- Abgangsdimensionen bis DN 80
- Max. Verteileranschlüsse DN 80 bei
  Ausführungen R, OS, OU oder SU
- Heizwasserdurchsatz bis ca. 15 cbm/h
- Leistung b. delta-t 20ø bis ca. 240 kW

2 Endböden und Entleerungsmuffen 3/4"
Stutzenabstand 400 mm
Verteilerlänge ca. 4 m
Verteilerkammer bis 6 bar und 110°C

  2  Stck  DIN-Flansch DN 80 (Zulauf)
  2 Stück DIN-Flansch DN 65 (HK Turnhalle)
  4  Stck  DIN-Flansch DN 50 (2 x HK Schule)
  2  Stck  DIN-Flansch DN 32 (WWB)

  Vorlauf, Rücklauf Anschlußtyp R

Fabr. des Anb.: '..............................'

liefern und montieren.
Menge: 1,000 Stk

**01.03.28 Verteiler- Fertigisolierung**
Fertigisolierung für vorgenannten HV 100/100 R
mit ALU-Blechmantel und PU-Hartschaum
entspr. der Heiz.Anl.V., best. aus:
ALU-Blechmantel und 50 mm dicken
PU-Hartschaum-Halbschalen. Stirnseitig
mit Deckel. Mit Ausschnitten für die
Verteileranschlüsse, Entleerung und
Konsolen. Einschließlich ALU-Befestigungsbändern
und Schraubenschnellverschlüssen.
  1,000  Stck  Isolierung ALU/PU, 2 Endböden und
  1 Band
  4 m  Isolierung ALU/PU, lfder. Meter

Liefern und montieren.
Menge: 1,000 Stk

**01.03.29 Standkonsole schallgedämmt,**
Standkonsole 85, schallgedämmt.
für vorgenannten Verteiler, best.aus:
Bodenplatten und Profilstahl und
Schrauben zum Befestigen der Entleerrinnen-Halterung. Galvanisch verzinkt.
Konsolenhöhe stufenlos verstellbar
Liefern und montieren.
Menge: 2,000 Stk

**01.03.30 Bezeichnungsschilder**
Bezeichnungsschilder zum Bezeichnen der
Heizgruppen am vorgenannten Verteiler,
Aufschraubbar auf die o.g. Fertigisolierung
liefern und montieren
Menge: 10,000 Stk

**01.03.31 Heizungsanschlüsse DN 50 bis DN 80 sichern**
Heizungsanschlüsse bis DN 80 komplett während der
Bauzeit zum Schutz vor Verstopfung mit geeigneten
Baustopfen oder Schutzkappen sichern (Vor- und Rücklauf), liefern und montieren.
Menge: 6,000 Stk

**01.03.32 Heizungsanschlüsse DN 15 bis DN 32 sichern**
Heizungsanschlüsse bis DN 15 bis DN 32 komplett während der Bauzeit zum Schutz vor Verstopfung mit geeigneten
Baustopfen oder Schutzkappen sichern (Vor- und Rücklauf), liefern und montieren.
Menge: 45,000 Stk

**01.03.33 Spülen der gesamten Heizungsanlage**
Spülen der gesamten Heizungsanlage, Anlage nach der
Druckprobe entleeren, zweimal durchspülen. Das Spülen
kann abschnittsweise erfolgen. Dies ist in den
Angebotspreis mit einzukalkulieren.
Menge: 2,000 Stk

**01.03.34 Füllen der Heizungsanlage**
Füllen der Heizungsanlage heizkreisweise (3 Stück),
einschl. Druckproben und Probebetriebe.
Zur Abrechnung sind als Beleg die entsprechenden
Baustellen- Protokolle, vorzulegen.
Menge: 2,000 Stk

**01.03.35 Vollheizungsschutz**
Vollheizungsschutz für Warmwasser-
Heizungsanlagen gemäß VDI 2035,
Produkt zur Härtestabilisierung und zum
Korrosionsschutz. Zugabe 1 Liter pro 200 Liter
Füllvolumen Heizung.

Fabrikat: Typ  :
liefern und mittels vom AN zu stellende mobile Wasseraufbereitungsanlage aus Kanister in den
erforderlichen Mengen während des Füllvorgangs
in das Systemvolumen Heizung  einfüllen.
Menge: 25,000 lite

**01.03.36 Leihgebühr Füllstation 1 Woche**
Mobile-Wasseraufbereitungsanlage als Leihgerät
Die Anlage ist auf eine mobiles Fahrgestell anschlussfertig montiert und dient zur Befüllung von Heizungsanlagen mit enthärtetem Füll- und Ergänzungswasser, bzw. zur Zudosierung von Chemikalienlösungen.
Anschlussnennweite:  R 1/2
Fließdruck min/max.: 2,0/8,0 bar
Nennkapazität: 149 m3 bei 1/Grad dH
Leihgebühr pro Woche einschließlich
aller Regenerierungskosten:
Menge: 1,000 Stk

**01.03.37 Dichtigkeitsprüfung**
Dichtigkeitsprüfung der Heizungsanlage für die
Abschnitte Heizkreise 1 -3, sowie Zentrale, als
Luftdruckprobe, Prüfdruck mit 1,3-fachem Betriebsdruck,
einschließlich der hierfür erforderlichen Verschlüsse und Anschlüsse sowie deren Beseitigung nach der Druckprobe.
Menge: 2,000 Stk

**01.03.38 Profilstahlkonstruktion Sonderbefestigungen**
Profilstahlkonstruktion für Stütz-, Hänge-, Trag- und
Sonderbefestigungen im Fußbodenkanal, bzw. im
Bereich komplizierter Rohrführung unter der Decke
bis Raumhöhe 3,40 m
einschl. Befestigungsmaterial, schallentkoppelt
gelagert, verzinkt, Fertigung nach freigegebenen
Werkstattzeichnungen, Abrechnung mit den Einheitsgewichten der zutreffenden DIN-Normen
Der rechnerische Nachweis der Tragfähigkeit ist
auf Verlangen vorzulegen
liefern und montieren.
Menge: 100,000 kg

**01.03.39 Erschwerniszulage Montage Kriechkeller DN 15 bis DN 32**
Erschwerniszulage für den Anteil Montage Heizungsrohrleitungen ohne Isolierungen im Bereich Kriechkeller ab Montage- bzw. Arbeitshöhen unter 1,8 m als Pauschalaufpreis Montageanteil pro lfdm Heizungsrohr/ Isolierung in den Dimensionen DN 15 bis DN 32
Menge: 200,000 m

**01.03.40 Erschwerniszulage Montage Kriechkeller DN 40 bis DN 50**
Erschwerniszulage für den Anteil Montage Heizungsrohrleitungen ohne Isolierungen im Bereich Kriechkeller ab Montage-, bzw. Arbeitshöhen unter
1,8 m als Pauschalaufpreis Montageanteil pro
lfdm Heizungsrohr/ Isolierung in den Dimensionen
DN 40 bis DN 50
Menge: 150,000 m

*Hinweis: Potentialausgleich*

**01.03.41 Potentialausgleichsschiene Mauerwerk**
Potentialausgleichsschiene DIN VDE 0618-1, aus
verzinktem Stahl, mit Kunststoffabdeckung, mit
Anschluss für 7 x 2,5 bis 25 mm2, ein Flachband bis
30 mm x 3,5 mm, und Massivrundleiter, Durchmesser
8 bis 10 mm.
Menge: 1,000 Stk

**01.03.42 Erdungsbandrohrschelle 1x2,5mm2-2x16mm2**
Erdungsbandrohrschelle mit Anschlussmöglichkeit für einen Leiter 2,5 mm2 bis 2 Leiter 16 mm2, für
Rohrdurchmesser bis 100 mm.
Menge: 6,000 Stk

**01.03.43 Kunststoffaderltg. HO7V-K 1x6mm2**
Kunststoffaderleitung DIN VDE 0281 HO7V-K 1 x 6mm2,
Cu-Zahl 58 uf vorh. Kabelrinnen oder in offene
Kanäle, Farbton grün/gelb.
Menge: 10,000 m

**01.03.44 Kunststoffaderltg. HO7V-K 1x16 mm2**
Kunststoffaderleitung DIN VDE 0281 HO7V-K 1 x 16mm2,
Cu-Zahl 154, auf vorh. Kabelrinnen oder in offene
Kanäle, Farbton grün/gelb.
Menge: 10,000 m

**01.03.45 Anschluss an Metallkonstruktionen**
Anschluss an bauseitige Metallkonstruktionen, Leitung bis 16qmm, mit Kabelschuh
Menge: 5,000 Stk

*Hinweis: Stundenlohnarbeiten Heizung*
Stunden für Lohn- oder Änderungsarbeiten zum Nachweis.
Die Freigabe dieser Position erfolgt erst nach Freigabe
durch den Bauherrn bzw. die Bauleitung

**01.03.46 Monteurstunden**
Menge: 5,000 h

**01.03.47 Helferstunden**
Menge: 5,000 h

#### Bereich 01.04 Isolierung

**01.04.1 Rohrdämmung alukaschiert, 15x1,2**
Rohrdämmung als Wärme-Isolierung der
Heizungsrohrleitungen im SG bis OG,
Dämmschichtdicke 100% nach EnEV
Isolierung aus Mineralwolle, alukaschiert
ohne PVC- Ummantelung.
Fließrichtung und Medienart ist nach DIN an
der Dämmung dauerhaft zu kennzeichnen.
komplett liefern und einschl. Form- und Verbindungsteilen montieren.

Wärmedämmung wie vor beschrieben für
Rohrtyp: Stahl- Heizungsrohr 15 x 1,2 mm
liefern und montieren
Menge: 550,000 m

**01.04.2 Isolierung wie vor, jedoch 22x1,5**
Isolierung wie vor, jedoch für
Stahl- Heizungsrohr 22 x 1,5
liefern und montieren
Menge: 220,000 m

**01.04.3 Isolierung wie vor, jedoch 28x1,5**
Isolierung wie vor, jedoch für
Stahl- Heizungsrohr 28 x 1,5
liefern und montieren
Menge: 180,000 m

**01.04.4 Isolierung wie vor, jedoch 35x1,5**
Isolierung wie vor, jedoch für
Stahl- Heizungsrohr 35 x 1,5
liefern und montieren
Menge: 120,000 m

**01.04.5 Isolierung wie vor, jedoch 42x1,5**
Isolierung wie vor, jedoch für
Stahl- Heizungsrohr 42 x 1,5
liefern und montieren
Menge: 125,000 m

**01.04.6 Isolierung wie vor, jedoch DN 50**
Isolierung wie vor, jedoch für nahtloses,
schwarzes Siederohr nach DIN 2448,
Durchmesser DN 50, einschl. Form- und
Verbindungsteile, Flansche etc.
liefern und montieren
Menge: 60,000 m

**01.04.7 Isolierung wie vor, jedoch DN 65**
Isolierung wie vor, jedoch für nahtloses,
schwarzes Siederohr nach DIN 2448,
Durchmesser DN 65, einschl. Form- und
Verbindungsteile, Flansche etc.
liefern und montieren
Menge: 12,000 m

**01.04.8 Isolierung wie vor, jedoch DN 80**
Isolierung wie vor, jedoch für nahtloses,
schwarzes Siederohr nach DIN 2448,
Durchmesser DN 80, einschl. Form- und
Verbindungsteile, Flansche etc.
liefern und montieren
Menge: 12,000 m

**01.04.9 Erschwerniszulage Isolierung Kriechkeller DN 15 bis DN 32**
Erschwerniszulage für den Anteil Isolierarbeiten an Heizungsrohrleitungen im Bereich Kriechkeller ab Montage- bzw. Arbeitshöhen unter 1,8 m als Pauschalaufpreis Montageanteil pro lfdm Heizungsrohr/ Isolierung in den Dimensionen
DN 15 bis DN 32
Menge: 200,000 m

**01.04.10 Erschwerniszulage Isolierung Kriechkeller DN 40 bis DN 50**
Erschwerniszulage für Isolierarbeiten an Heizungsrohrleitungen im Bereich Kriechkeller ab Montage-, bzw. Arbeitshöhen unter 1,8 m als Pauschalaufpreis Montageanteil pro lfdm Heizungsrohr/ Isolierung in den Dimensionen
DN 40 bis DN 50
Menge: 150,000 m

**01.04.11 Blechummantelung Rohrleitung DN 50**
Blechummantelung an vorgenannter Dämmung
gem. DIN 4140 an Rohrleitung DN 50,
Höhe der Rohrleitung bis ca. 2,5 m über Standfläche,
Lage der Rohrleitung vertikal, horizontal,
aus feuerverzinktem Stahl DIN EN 10 147
Dicke mind. 0,5 mm bis DN 32, mind. 0,6 mm ab DN 40,
einreihig mit sechs verzinkten Blechschrauben
je Meter verschrauben.
einschl. Zulagen für Bogen, Muffen, Paßstücke,
Stutzen, Endstellen usw., einschl. ggf. erforderlicher Erhöhung der Dämmdicke des Dämmstoffes
Ausführung gemäß Technischen Vorbemerkungen
liefern und montieren.
Menge: 12,000 m

**01.04.12 wie vor DN 65**
Blechummantelung Rohrleitung wie vor,
jedoch an Dämmung für Rohr DN 65
liefern und montieren.
Menge: 2,000 m

**01.04.13 wie vor DN 80**
Blechummantelung Rohrleitung wie vor,
jedoch an Dämmung für Rohr DN 80
liefern und montieren.
Menge: 6,000 m

**01.04.14 R90-Durchführung DN 15**
R-90-Rohrabschottung zur Montage in Wand,
Decke oder Leichtbauwand, Wand-/Deckendicke
100 bis 400 mm, Baustoffklasse A1,Schmelzpunkt >1000°C
Mindestrohdichte 150 kg/m³, weiterführende Dämmung nichtbrennbar Mindestabstand zwischen mehreren Dämmungen im Bereich der Durchführung 50 mm.
für Stahl- Heizungsrohr DN 15, Isolierstärke ca. 20 mm
einschl. allen erforderlichen Zubehörs

Fabrikat des Anb.:

Hersteller/Typ, angeb. '..............................'

Zulassungs-Nr. '......................................'

liefern und gem. Zulassung montieren,
einschließlich Verschließen der Zwischenräume zum
Baukörper in F 90 Qualität (Ausmörteln etc.).
Menge: 130,000 Stk

**01.04.15 wie vor DN 20**
Leistung wie zuletzt in vollem Wortlaut beschrieben,
jedoch für Stahl- Heizungsrohr DN 20, Isolierstärke
ca. 20 mm liefern und gem. Zulassung montieren.
Menge: 52,000 Stk

**01.04.16 wie vor DN 25**
Leistung wie zuletzt in vollem Wortlaut beschrieben,
jedoch für Stahlrohr DN 25, Isolierstärke ca. 20 mm
liefern und montieren.
Menge: 36,000 Stk

**01.04.17 wie vor DN 32**
Leistung wie zuletzt in vollem Wortlaut beschrieben,
jedoch für Stahlrohr DN 32, Isolierstärke ca. 20 mm
liefern und montieren.
Menge: 2,000 Stk

**01.04.18 wie vor DN 50**
Leistung wie zuletzt in vollem Wortlaut beschrieben,
jedoch für Stahlrohr DN 50, Isolierstärke ca. 50 mm
liefern und montieren.
Menge: 4,000 Stk

### Titel 02 KG 423 Raumheizflächen

#### Bereich 02.01 Heizkörper mit Zubehör

*Hinweis: Heizkörper in Gliederbauweise, 2-4 säulig*
Heizkörper in Gliederbauweise, 2-4 säulig. Glieder
(Baulänge 45mm) als Schweißbaugruppe, bestehend aus
Kopfstücken (Bandstahl-Pressteile) und runden
Präzisionsstahlrohren(D=25mm). Blöcke bis Maximallänge
der Liefereinheit aus Gliedern zusammengeschweißt.
2- Rohr- Anschluß seitlich 1/2" für Vor- und Rücklauf
Ein Blindstopfen (5/4"), eine Reduktion 5/ 4" x 3/ 8" für Entlüftung, Entleerung, einschl. Entlüftungsstopfen
G 1/4" mit drehbarem Auslauf.
2- Rohranschluß seitlich wie vor beschrieben,
Anschluß seite links oder rechts wie Ausführungsplanung
Einschließlich erforderlicher Wandkonsolen für den
Anbau an Massiv- als auch an Trockenbauwände.
Ausführungsmerkmale in Übereinstimmung mit den
Grundsätzen für die Prüfung der Arbeitssicherheit von
Heizkörpern (GUV).
Druckfestigkeit und Dichtheit geprüft.
Betriebsdruck: 10 bar/ 1000 kPa
Prüfdruck:  1,3 x Betriebsdruck
max. zulässige Betriebstemperatur: 90°C
Wärmeleistung nach DIN 4704 bzw. EN 442 geprüft und
registriert.
Geeignet für Warmwasserheizungsanlagen nach DIN 18380.
Oberflächenbehandlung mit elektrophoretischer
Grundierung nach DIN 55900/1, mit 5-
Zonen Vorbehandlung, eingebrannt bei 160°C und
Fertiglackierung nach DIN 55900/2,

Farbe: Lichtgrau

ebenfalls bei 160°C eingebrannt, transportsicher
und in Schrumpffolie verpackt.
Inkl. Vormontage-Adapter für Folienmontage.

angebotenes Fabrikat: '...............................'

Typ  : '..........................'

Sämtliche Heizkörper sind vom AN vor der Bestellung
vor Ort hinsichtlich Baugröße und Einbausituation zu
überprüfen und mit der örtlichen Bauleitung abzustimen.
Kosten bei Nichtbeachtung gehen zu Lasten des AN.

Röhrenradiator wie vor beschrieben liefern, vertragen
(KG bis 3.OG) und betriebsfertig an den zugewiesenen Wandflächen montieren, und zwar:

**02.01.1 Röhrenradiator BH/BL/BT 1800/450/65 mm**
Röhrenradiator mit 2- Rohranschluß seitlich,
links oder rechts, wie zuvor beschrieben, jedoch

Bauhöhe in mm  1800
Baulänge in mm  450
Anzahl Glieder  10 Stück
Bautiefe in mm  65
Leistung (70/55/20°C) 1230 W

Röhrenradiator wie vor beschrieben liefern, vertragen
(EG bis 1.OG) und betriebsfertig montieren
Menge: 4,000 Stk

**02.01.2 Röhrenradiator BH/BL/BT 1800/900/105 mm**
Röhrenradiator aber mit 2- Rohranschluß mit
Doppelkugelhahn unten, links oder rechts, sonst
wie zuvor beschrieben, jedoch

Bauhöhe in mm  1800
Baulänge in mm  900
Anzahl Glieder  20 Stück
Bautiefe in mm  105
Leistung (70/55/20°C) 3224 W

Röhrenradiator wie vor beschrieben liefern, vertragen (EG)
und betriebsfertig montieren
Menge: 2,000 Stk

**02.01.3 Röhrenradiator BH/BL/BT 1800/675/105 mm**
Röhrenradiator aber mit 2- Rohranschluß mit
Doppelkugelhahn unten, links oder rechts, sonst
wie zuvor beschrieben, jedoch

Bauhöhe in mm  1800
Baulänge in mm  675
Anzahl Glieder  15 Stück
Bautiefe in mm  105
Leistung (70/55/20°C) 2460 W

Röhrenradiator wie vor beschrieben liefern, vertragen (EG)
und betriebsfertig montieren
Menge: 2,000 Stk

**02.01.4 Röhrenradiator BH/BL/BT 1800/450/65 mm**
Röhrenradiator aber mit 2- Rohranschluß mit
Doppelkugelhahn unten, links oder rechts, sonst
wie zuvor beschrieben, jedoch

Bauhöhe in mm  1800
Baulänge in mm  450
Anzahl Glieder  10 Stück
Bautiefe in mm  65
Leistung (70/55/20°C) 1230 W

Röhrenradiator wie vor beschrieben liefern, vertragen (EG)
und betriebsfertig montieren
Menge: 1,000 Stk

**02.01.5 Zulage Wandmontageset zweiteilig**
Zulage für Wandmontageset für Montage der
vorgenannten Stahlröhrenradiatoren,
für Bauhöhe 1800 mm, bis 20 Glieder
Als Wandkonsole für schnelle und einfache
Montage, lackiert wie Farbton Heizkörper,
Wandabstand bis Hinterkante Heizkörper 35 mm.
Max. Belastung pro Befestigungsachse 100 Kg.
Komplett vormontierte Konsole, bestehend aus:
- Schienen zweiteilig
- 2 Klemmhalter inkl.
- Schalldämmabdeckung
- Auflage mit Schalldämmung
Anzahl pro Heizkörper nach Vorgabe Hersteller
Wandmontageset komplett liefern und montieren
Menge: 9,000 Stk

**02.01.6 Röhrenradiator BH/BL/BT 600/1530/145 mm**
Röhrenradiator mit 2- Rohranschluß seitlich,
links oder rechts, wie zuvor beschrieben, jedoch

Bauhöhe in mm  600
Baulänge in mm  1530
Anzahl Glieder  34 Stück
Bautiefe in mm  145
Leistung (70/55/20°C) 2160 W

Röhrenradiator wie vor beschrieben liefern, vertragen
(bis 3.OG) und betriebsfertig montieren
Menge: 1,000 Stk

**02.01.7 Röhrenradiator BH/BL/BT 600/1350/145 mm**
Röhrenradiator mit 2- Rohranschluß seitlich,
links oder rechts, wie zuvor beschrieben, jedoch

Bauhöhe in mm  600
Baulänge in mm  1350
Anzahl Glieder  30 Stück
Bautiefe in mm  145
Leistung (70/55/20°C) 1963 W

Röhrenradiator wie vor beschrieben liefern, vertragen
(bis 3.OG) und betriebsfertig montieren
Menge: 1,000 Stk

**02.01.8 Röhrenradiator BH/BL/BT 600/2475/65 mm**
Röhrenradiator mit 2- Rohranschluß seitlich,
links oder rechts, wie zuvor beschrieben, jedoch

Bauhöhe in mm  600
Baulänge in mm  2475
Anzahl Glieder  55 Stück
Bautiefe in mm  65
Leistung (70/55/20°C) 2035 W

Röhrenradiator wie vor beschrieben liefern, vertragen
(bis 4.OG) und betriebsfertig montieren
Menge: 2,000 Stk

**02.01.9 Röhrenradiator BH/BL/BT 600/2025/65 mm**
Röhrenradiator mit 2- Rohranschluß seitlich,
links oder rechts, wie zuvor beschrieben, jedoch

Bauhöhe in mm  600
Baulänge in mm  2025
Anzahl Glieder  45 Stück
Bautiefe in mm  65
Leistung (70/55/20°C) 1665 W

Röhrenradiator wie vor beschrieben liefern, vertragen
(KG bis 3.OG) und betriebsfertig montieren
Menge: 24,000 Stk

**02.01.10 Röhrenradiator BH/BL/BT 600/1800/65 mm**
Röhrenradiator mit 2- Rohranschluß seitlich,
links oder rechts, wie zuvor beschrieben, jedoch

Bauhöhe in mm  600
Baulänge in mm  1800
Anzahl Glieder  40 Stück
Bautiefe in mm  65
Leistung (70/55/20°C) 1480 W

Röhrenradiator wie vor beschrieben liefern, vertragen
(KG bis 3.OG) und betriebsfertig montieren
Menge: 14,000 Stk

**02.01.11 Röhrenradiator BH/BL/BT 600/1575/65 mm**
Röhrenradiator mit 2- Rohranschluß seitlich,
links oder rechts, wie zuvor beschrieben, jedoch

Bauhöhe in mm  600
Baulänge in mm  1575
Anzahl Glieder  35 Stück
Bautiefe in mm  65
Leistung (70/55/20°C) 1295 W

Röhrenradiator wie vor beschrieben liefern, vertragen
(KG bis 3.OG) und betriebsfertig montieren
Menge: 16,000 Stk

**02.01.12 Röhrenradiator BH/BL/BT 600/1350/65 mm**
Röhrenradiator mit 2- Rohranschluß seitlich,
links oder rechts, wie zuvor beschrieben, jedoch

Bauhöhe in mm  600
Baulänge in mm  1350
Anzahl Glieder  30 Stück
Bautiefe in mm  65
Leistung (70/55/20°C) 1110 W

Röhrenradiator wie vor beschrieben liefern, vertragen
(KG bis 3.OG) und betriebsfertig montieren
Menge: 18,000 Stk

**02.01.13 Röhrenradiator BH/BL/BT 600/900/65 mm**
Röhrenradiator mit 2- Rohranschluß seitlich,
links oder rechts, wie zuvor beschrieben, jedoch

Bauhöhe in mm  600
Baulänge in mm  900
Anzahl Glieder  20 Stück
Bautiefe in mm  65
Leistung (70/55/20°C) 740 W

Röhrenradiator wie vor beschrieben liefern, vertragen
(KG bis 3.OG) und betriebsfertig montieren
Menge: 24,000 Stk

**02.01.14 Röhrenradiator BH/BL/BT 600/585/65 mm**
Röhrenradiator mit 2- Rohranschluß seitlich,
links oder rechts, wie zuvor beschrieben, jedoch

Bauhöhe in mm  600
Baulänge in mm  585
Anzahl Glieder  13 Stück
Bautiefe in mm  65
Leistung (70/55/20°C) 480 W

Röhrenradiator wie vor beschrieben liefern, vertragen
(KG bis 3.OG) und betriebsfertig montieren
Menge: 2,000 Stk

**02.01.15 Thermostat-Kopf**
Thermostatkopf "mit eingebautem Fühler",
CEN-zertifiziert, geprüft nach DIN EN 215 Teil 1.
Flüssigkeitsgefüllter Thermostat.
Begrenzung oder Blockierung im Sollwertbereich
durch Begrenzungsstifte.
Sollwertbereich 6 bis 29 Grad C.
Merkzahl  1-5. Frostschutzsicherung.

angebotenes Fabrikat: '...............................'
iefern und montieren.
Menge: 31,000 Stk

**02.01.16 Thermostat-Kopf, B- Modell**
Thermostatkopf "mit eingebautem Fühler",
CEN-zertifiziert, geprüft nach DIN EN 215 Teil 1.
Flüssigkeitsgefüllter Thermostat.
Begrenzung oder Blockierung im Sollwertbereich
als Thermostatkopf- B (Behördenmodell)
Sollwertbereich 6 bis 29 Grad C.
Merkzahl  1-5. Frostschutzsicherung.

angebotenes Fabrikat: '...............................'
liefern und montieren.
Menge: 14,000 Stk

**02.01.17 Thermostat-Ventilunterteil, DN 15**
Thermostat-Ventilunterteil CEN - zertifiziert,
geprüft nach DIN EN 215 Teil 1,
als Eck-, Axial- oder Durchgangsventil,
für 2-Rohr-Installation, mit Regelcharakteristik,
für Warmwasser PN 6, Gehäuse aus
korrosionsbeständigem, entzinkungsfreiem Rotguß.
Mit Niro-Stahlspindel und doppelter O-Ring-Abdichtung.
Thermostat-Oberteil und äußerer O-Ring ohne Entleeren der Anlage auswechselbar. Mit Voreinstellung
Anschluß Innengewinde für Gewinderohr DN 15

angebotenes Fabrikat: '...............................'
liefern und montieren.
Menge: 45,000 Stk

**02.01.18 Doppelkugelhahn 2-Rohr**
Kugelhahn-Verschraubung als Doppelkugelhahn,
flachdichtend, für Zweirohrheizungssysteme.
Gehäuse aus Messing, vernickelt. Mittenabstand
50 mm (+/-2 mm). Ausblassichere Spindel aus Messing,
vernickelt. Kugelabdichtung durch PTFE Ringe.
Spindelabdichtung durch O-Ring. Anschluß- Außengewinde
G 3/4, einschließlich Klemmverschraubungen für
Kupferrohr. Zul. Betriebstemperatur TB 130 Grad C.
Zul. Betriebsüberdruck PB 10 bar.

angebotenes Fabrikat: '...............................'

Typ  : Doppelkugelhahn
Ausführung  : nach Bedarf in Durchgangs- oder
  Eckform G 1/2" AGxG 3/4" AG
liefern und montieren.
Menge: 5,000 Stk

**02.01.19 Heizkörper-Rücklaufverschraubung**
Heizkörper-Rücklaufverschraubung.
Absperrbare und regulierbare Verschraubung.
Mit Außengewinde G 3/4.
Betätigung mit Sechskantstiftschlüssel
SW 5. Gehäuse aus korrosionsbeständigem
entzinkungsfreiem Rotguss. Einbaumaße
nach DIN 3842 Reihe 1. Abdichtung an
Spindel durch EPDM-O-Ring. Verschlussdeckel metallisch dichtend.
Anschluss Außengewinde in Verbindung mit
Klemmverschraubungen für Kunststoff-,
Kupfer-, Präzisionsstahl- oder
Verbundrohr. Zulässige Betriebstemperatur TB 120 Grd. C.Zulässiger Betriebsüberdruck PB 10 bar.
Ausführung: Eck- oder Durchgangsform
DN 15 (1/2") x G 3/4 AG

angebotenes Fabrikat: '...............................'
liefern und montieren
Menge: 106,000 Stk

**02.01.20 Rosette aus Kunststoff in weiß**
Rosette aus Kunststoff in Hellgrau, für Rohre
bis DN 20 für Wand- und Bodeneinbau nur nach
Bedarf liefern und montieren
Menge: 100,000 Stk

**02.01.21 Lackstift für die Heizkörper**
Lackstifte für die Heizkörper in vorbeschriebener
RAL-Farbe Lichtgrau liefern und übergeben.
Menge: 2,000 Stk

**02.01.22 Ein-u.Ausbauen Gliederheizkörper**
Einmaliges Ausbauen und Wiedereinbauen von
Gliederheizkörpern für Malerarbeiten innerhalb der
Ausführungszeit, einschl. Schützen der Anschlüsse von Heizkörpern und Rohren gegen Verschmutzung sowie Erneuerung der Anschlußdichtungen, in einem Arbeitsgang.
Einschl. Entleeren und Füllen der Anlage.
Menge: 111,000 Stk

**02.01.23 Heizkörperanschlüsse sichern**
Heizkörperanschlüsse komplett während der
Bauzeit zum Schutz vor Verstopfung mit
Baustopfen sichern (Vor- und Rücklauf)
liefern und montieren.
Menge: 111,000 Stk

### Titel 03 KG 494 Abbrucharbeiten Heizung

#### Bereich 03.03 Demontage Sekundärsystem

**03.03.1 Außerbetriebnahme/ Entleeren Sekundärsystem**
Außerbetriebnahme und Entleeren der Heizungsanlage
im Sekundärsystem, bestehend aus 4 Heizkreisen, einschl.
Verteiler, bis Absperrarmatur Hydraulische Weiche, inkl. Nebenleistungen und Vorhalten der erforderlichen Geräte.
Bodeneinlauf ist im Heizraum vorhanden.
Menge: 1,000 Psch

**03.03.2 Heizkörper demontieren/ entsorgen**
Stahlblech- und Gußgliederheizkörper
in unterschiedlichen Dimensionen
(bis max. 100 kg) und in allen Geschoßen (KG bis 3.OG) demontieren; restliches Wasser aus den Heizkörpern sorgfältig entleeren, einschließlich Halterungen, Ventilen, Verschraubungen und Konsolen aus dem Gebäude transportiren und fachgerecht entsorgen.
Konsolen sind sorgfältig auszustemmen, Konsolenlöcher mit Mörtel MG III verschleißen und wandbündig beiputzen.
Menge: 112,000 Stk

*Hinweis: Demontage Heizungsrohre ohne Isolierung*

**03.03.3 Demontage Stahlrohre DN 15 bis DN 20**
Demontage von Heizungsrohrleitungen, Stahlrohr
DN 15 bis DN 20, ohne Isolierung als Heizkörperanschlußleitungen oder Steigeleitungen, einschl. Befestigungen, Halterungen, Konsolen, Ventilen, Absperrarmaturen, im Bereich EG-3.OG
Die demontierten Leitungen sind in transportfähige
Stücke zu zerlegen und entsorgen.
Menge: 850,000 m

**03.03.4 Demontage Stahlrohre DN 25 bis DN 32**
Demontage von Heizungsrohrleitungen, Stahlrohr
DN 25 bis DN 32, ohne Isolierung als Steigeleitungen, einschl. Befestigungen, Halterungen, Konsolen, Ventilen, Absperrarmaturen, im Bereich EG
Die demontierten Leitungen sind in transportfähige
Stücke zu zerlegen und entsorgen.
Menge: 130,000 m

*Hinweis: Demontage Heizungsrohre mit Isolierung*

**03.03.5 Demontage Heizungsrohre DN 15 bis DN 25**
Demontage von Heizungsrohrleitungen (Stahlrohr)
DN 15 bis DN 25, einschl. Mineralwolleisolierung, Gips-, PVC- oder Blechummantelung, Befestigungen, Halterungen und Konsolen, KG
Die demontierten Leitungen sind in transportfähige
Stücke zu zerlegen, abzuisolieren und
getrennt nach Schrott,  bzw. als Isolierung komplett zu entsorgen, einschl. Transport- und Verkippgebühren.
Menge: 250,000 m

**03.03.6 Demontage Heizungsrohre DN 32 bis DN 50**
Demontage von Heizungsrohrleitungen (Stahlrohr)
DN 32 bis DN 50, einschl. Mineralwolleisolierung, Gips-, PVC- oder Blechummantelung, Befestigungen, Halterungen und Konsolen, KG
Die demontierten Leitungen sind in transportfähige
Stücke zu zerlegen, abzuisolieren und
getrennt nach Schrott, bzw. als Isolierung komplett zu entsorgen, einschl. Transport- und Verkippgebühren.
Menge: 175,000 m

**03.03.7 Demontage Heizungsrohre DN 65 bis DN 80**
Demontage von Heizungsrohrleitungen (Stahlrohr)
DN 65 bis DN 80, einschl. Mineralwolleisolierung, Gips-, PVC- oder Blechummantelung, Befestigungen, Halterungen und Konsolen, KG
Die demontierten Leitungen sind in transportfähige
Stücke zu zerlegen, abzuisolieren und
getrennt nach Schrott, bzw. als Isolierung komplett zu entsorgen, einschl. Transport- und Verkippgebühren.
Menge: 30,000 m

**03.03.8 Demontage Heizungsverteiler**
fachgerechte und sorgfältige Demontage und Entsorgung eines Vorlaufverteilers und eines Rücklaufsammlers,
jeweils DN 250, Baulänge ca. 4,5 m, inklusive Isolierung aus Mineralwolle, blechummantelt, mit
Halterungen, Stellfüßen.
Menge: 2,000 Stk

**03.03.9 Pumpen, Ventile, Regel- und Absperrorg.**
fachgerechte und sorgfältige Demontage von Pumpen
Ventilen, Regel- und Absperrorganen, ab DN 40
bis DN 80, einschl. Zubehör und Halterungen.
Isolierung ist getrennt zu entsorgen. Armaturen unter DN 40 werden mir Rohrdemontage abgerechnet.
O.g. Bauteile demontieren und in Schrottcontainer
verbringen. Isolierung ist getrennt zu entsorgen.
einschl. Nebenleistungen und Vorhalten der
erforderlichen Geräte.
Menge: 20,000 Stk

**03.03.10 Demontage Regel-/ Schaltschrank Heizung**
Demontage und fachgerechte Entsorgung eines
elektrischen Schalt- und Regelschrankes der vorh.
Altanlage, bestehend aus einem Stahlschrank,
stehende Ausführung.
Höhe ca. 2 m,
Breite ca. 1 m,
Tiefe ca. 0,4 m
inklusive Einbauten, wie Hutschienen, Sicherungen,
Regelblöcke, Verkabelungen, etc.
Schaltschrank von der Netzzuleitung trennen und
inkl. Einbauteile zerlegen, aus dem Gebäude transportieren (KG) und fachgerech entsorgen.
Menge: 1,000 Stk

**03.03.11 Freistemmen/ Erweitern Rohrdurchführungen DN 15 bis DN 20**
sorgfältiges Freistemmen von bestehenden Heizungsrohr- durchführungen von Heizungsrohren DN 15 bis DN 20 nach deren Demontage im Bereich der Decken in allen Geschossen
- Decken aus Leichtbeton
- Deckendicke bis 30 cm.
- einschl. Entfernen und Entsorgen der Rohrhülsen.

Erweitern und vorbereiten der Durchführungen zur Neumontage von Heizungsrohrleitungen DN 15 bis DN 20, einschl. der passenden R90 Rohrdurchführungen aus
Titel 3 "Isolierungen", als Komplettleistung.
Anfallender Bauschutt ist fachgerecht zu entsorgen.
in den betreffenden Räumen innerhalb und unterhalb
der Durchführungen sind während der Arbeiten geeignete Schutzmaßnahmen gegen Verunreinigungen durch
Bauschutt und Staub zu treffen und in den EP mit einzukalkulieren.
Menge: 175,000 Stk

**03.03.12 Freistemmen/ Erweitern Rohrdurchführungen DN 25 bis DN 32**
sorgfältiges Freistemmen von bestehenden Heizungsrohr- durchführungen von Heizungsrohren DN 25 bis DN 32 nach deren Demontage im Bereich der Decken in allen Geschossen
- Decken aus Leichtbeton
- Deckendicke bis 30 cm.
- einschl. Entfernen und Entsorgen der Rohrhülsen.

Erweitern und vorbereiten der Durchführungen zur Neumontage von Heizungsrohrleitungen DN 25 bis DN 32, einschl. der passenden R90 Rohrdurchführungen aus
Titel 3 "Isolierungen", als Komplettleistung.
Anfallender Bauschutt ist fachgerecht zu entsorgen.
in den betreffenden Räumen innerhalb und unterhalb
der Durchführungen sind während der Arbeiten geeignete Schutzmaßnahmen gegen Verunreinigungen durch
Bauschutt und Staub zu treffen und in den EP mit einzukalkulieren.
Menge: 10,000 Stk

*Hinweis: Bohren von Wand- und Deckendurchbrüchen*
Bohren von Wanddurchbrüchen in bewehrtem Leichtbeton oder Ziegelmauerwerk für Rohrdurchführungen, Deckenhöhe bis 3 m. Die Abrechnung erfolgt nach Tiefe (cm) und
Durchmesser (DN). Anfallender Schutt bzw. Bohrschlamm wird Eigentum des AN und ist zu beseitigen. Anfahren und Ansetzen von Bohrgeräten wird nicht gesondert vergütet und ist auf die Einheitspreise mit einzurechnen bzw. mit diesen abgegolten.

**03.03.13 Kernbohrungen bis DN 80**
Kernbohrungen bis DN 80 in Leichtbeton- oder
Ziegelmauerwerkswänden
Tiefe: bis 24 cm
fachgerecht erstellen, einschl. aller
erforderlichen Hilfsmittel und Nebenleistungen
Menge: 10,000 Stk

**03.03.14 Kernbohrungen bis DN 150**
Kernbohrungen bis DN 150 in Leichtbeton- oder
Ziegelmauerwerkswänden
Tiefe: bis 24 cm
fachgerecht erstellen, einschl. aller
erforderlichen Hilfsmittel und Nebenleistungen
Menge: 4,000 Stk

**03.03.15 Erschwerniszulage Demontage Kriechkeller DN 15 bis DN 32**
Erschwerniszulage für den Anteil Demontage Heizungsrohrleitungen und zugehörigen Isolierungen im Bereich Kriechkeller ab Demontage- bzw. Arbeitshöhen unter 1,8 m als Pauschalaufpreis Demontageanteil pro lfdm Heizungsrohr/ Isolierung in den Dimensionen
DN 15 bis DN 50
Menge: 350,000 m

**03.03.16 Baustellenbelüftung Kriechkellerbereiche**
Leihweise Bereitstellung einer mobilen Baustellenbelüftung mittels Einzelanlage für die Zeit der Baumassnahme ab Frühjahr 2026 für ca. 5 Monate,
zur abschnittsweisen Grundbelüftung der Arbeitsbereiche während der Demontage- und Montagearbeiten der Heizungsrohrleitungen in den jeweiligen Kriechkeller- abschnitten, bestehend aus:

Lieferung, Aufbau, Umbau, Abbau und Vorhaltung
von 1 Stück mobiler Lüftungsanlage als Mietgerät,
-  zur Außenaufstellung,
-  umschaltbar von Zuluft auf Abluft,
-  zum Anschluss mit flexiblen Zu/Abluftschlauch bis
  DN 200 (Gebäudeeinführung über Kellerfenster)
-  Inkl. Schlauch bis DN 200, Schlauchlänge mind.30 m,
-  Abluftvolumenstrom ca. bis 1500 m3/h.

Netzseitiger Anschluss über genügend lange Gummi- schlauchleitungen (bis ca. 50 m) mit Anschluss
jeweils am nachgenannten Steckdosenverteiler 230V/16A,
oder direkt am Baustromverteiler, einschl. der Anschlussstecker der Anlage.
Inklusive erforderlichen abschnittsweisen Umbau pro Kriechkellerabschnitt, Wartung und Abbau der Anlage nach Abschluss der Baumaßnahme.
Preisangabe EP ist als Mietpreis pro Monat Einsatz der
Belüftungsanlage zu kalkulieren und anzubieten.
Achtung, Freigabe dieser Position nur in Absprache mit
der örtlichen Bauleitung AG
Menge: 3,000 Stk

**03.03.17 Baustellenbeleuchtung Kriechkellerbereiche**
Leihweise Bereitstellung einer mobilen Baustellen- beleuchtung für die Zeit der Baumassnahme ab
Frühjahr 2026 für ca. 5 Monate, innerhalb des Gebäudes zur abschnittsweisen Grundbeleuchtung der Arbeitsbereiche im Kriechkeller während der
Demontage- und Montagearbeiten der Heizungs- rohrleitungen in den jeweiligen Kriechkeller- abschnitten, bestehend aus:

- 8 Stück Langfeld-Wannenleuchten 1 x 58W

jeweils einzeln montiert auf stabilen OSB- Platten in den Abmessungen der Leuchten. Netzanschluss der einzelnen Baustellenleuchten gruppenweise über
genügend lange Gummischlauchleitungen (bis ca.50 m)
mit Anschluss jeweils am vorgenannten Steckdosenverteiler, einschl. der Anschlussstecker
pro Gruppe der Lampenanschlusskabel. Inklusive erforderlichen abschnittsweisen Umbau pro Kriechkellerabschnitt, Wartung und Abbau der Anlage nach Abschluss der Baumaßnahme.
Preisangabe EP ist als Mietpreis pro Monat Einsatz der
Beleuchtungsanlage zu kalkulieren und anzubieten
Achtung, Freigabe dieser Position nur in Absprache mit
der örtlichen Bauleitung AG
Menge: 3,000 Stk

**03.03.18 Trennen Anschlußleitungen Hzg. DN 80**
fachgerechtes Trennen von Heizungsanschlussleitungen
aus Stahlrohr DN 65 Zuleitung Turnhalle, Trennstellen sauber entgraten und zum Wiederanschluss mittels Schweisstechnik,
vorbereiten.
Menge: 2,000 Stk

#### Bereich 03.04 Baunebenleistungen

**03.04.1 Öffnen Installationschacht/ -Wand bis 0,5 m2, gefliest**
Sorgfältiges Öffnen von Installationsschächten
und- Vorwänden, bestehend aus Trockenbauplatten,
doppelt verplankt in Kleinflächen von über 0,25 bis max. 0,5 m2, einschl. sauberen Trennschnitt der Oberflächen zu den angrenzenden Wandflächen
(Fliesen).
Das vorhandene Ständerwerk, bzw. die Tragprofile
sind nicht zu beschädigen, sondern verbleiben am Ort und werden wieder verwendet.
Abbruchmaterial abtransportieren und Entsorgen.
Menge: 12,000 Stk

**03.04.2 Öffnen Installationschacht/ -Wand bis 2 m2**
Sorgfältiges Öffnen von Installationsschächten
und- Vorwänden, bestehend aus Trockenbauplatten,
doppelt verplankt in Kleinflächen von bis max. 2 m2, einschl. sauberen Trennschnitt der Oberflächen zu den angrenzenden Wandflächen,
2- seitig, 25 x 25 cm bis 3 m Raumhöhe
Das vorhandene Ständerwerk, bzw. die Tragprofile
sind nicht zu beschädigen, sondern verbleiben am Ort und werden wieder verwendet.
Abbruchmaterial abtransportieren und Entsorgen.
Menge: 20,000 Stk

**03.04.3 Schließen Installationschacht/- Wand bis 0,5 m2**
fachgerechtes Schließen von Installationsschächten
und- Vorwänden in Kleinflächen über 0,25 m2 bis
max. 0,5 m2 mittels Trockenbauplatten (Feucht- raumplatten) doppelt verplankt, einschl. sauberen Anschluß der Stoßkanten an die Höhen der angrenzenden Wandflächen (Fliesen), inklusiver der erforderlichen Spachtel- und Schleifarbeiten in malerfeiner Ausführung.
Menge: 12,000 Stk

**03.04.4 Schließen Installationschacht/- Wand bis 2 m2**
fachgerechtes Schließen von Installationsschächten
und- Vorwänden in Kleinflächen bis max. 2 m2 mittels Trockenbauplatten doppelt verplankt, einschl. sauberen Anschluß der Stoßkanten an die Höhen der angrenzenden Wandflächen
2- seitig, 25 x 25 cm bis 3 m Raumhöhe
inklusiver der erforderlichen Spachtel- und Schleifarbeiten in malerfeiner Ausführung und
inkl. deckendem Endanstrich mit Dispersionsfarbe weiß.
Menge: 15,000 Stk

**03.04.5 Verkofferung vertikal, 2-seitig**
Verkofferung für Heizungsrohrleitungen vertikal, 2-seitig,
Breite lichtes Innenmaß  20 cm
Tiefe lichtes Innenmaß  12 cm
Verkofferungen aus Gipsbauplatten
für Installationsleitungen und dergl., an Wänden
als zweiseitige Verkofferungen, vertikal mit
Decken-, Fußboden und Wandanschlüssen
einbauen, inkl. erforderlicher Unterkonstruktionen
aus Metallprofilen als Komplettleistung sach- und
fachgerecht herstellen, Eckschutzschienen
anbringen und flächeneben einspachteln,
Schraubenköpfe und Fugen verspachteln, als
Grundlage für Malerarbeiten (Q 2 als Standardverspachtelung),
Anschlüsse zu den Bauteilen abrißsicher mit Glasfaserstreifen o.ä. überspannen und Oberflächen
sauber an bzw. verspachteln, inkl. deckendem Endanstrich mit Dispersionsfarbe weiß.
Aufmaß  : Abwicklungsfläche als
  Teillänge in ldm. Raumhöhe
Plattendicke  : 2 x 12,5 mm
Beplankung  : zweilagig
Abmessung B/T : lichtes Innenmaß ca. 20/12 cm
Raumhöhe  : ca. 3 m
Ausführung in Teilmengen in verschiedenen Räumen
im 1.OG bis 3.OG, Abrechnung pro Raum als fertige
Leistung
Menge: 21,000 Stk

**03.04.6 Revisionsöffnung 20 x 30 cm**
Einbau einer Revisionsöffnung mittels Grundrahmen
und abschließbarer Revisionstür aus verzinktem, pulverbeschichtetem Stahlblech (Farbe Weiß) in
Trockenbau- Installationswand (doppelt verplankt)
Abmessung Revisionsöffnung (Türmaß)
Breite mindestens 200 mm
Höhe mindestens  300 mm
als komplettleistung liefern und in Trockenbauwand
einbauen, einschl. Anpassen der vorhandenen
Ständerwandprofile (einziehen Wechsel)
Menge: 60,000 Stk

**03.04.7 Arbeitsgerüste innen**
Auf-, Abbau und Vorhaltung von Arbeitsgerüsten
für die Dauer der vorbeschriebenen Leistungen und in den Geschossen EG bis 3.OG, mit fahrbaren Rollgerüsten, mit Arbeitsfläche mindestens 2 x 0,8 m, bis 3,9 m Montagehöhe, einschl. Absturzsicherung.
Die erforderlichen Maßnahmen zum Schutz von Fußböden aus Linoleum oder Holzparkett im Montagebereich der Gerüste sind vom AN eigenverantwortlich auszuwählen und in die Angebotspreise mit einzukalkulieren.
Menge: 4,000 Stk

**03.04.8 Grundieren für Wandfliesen**
Aufbringen einer Grundierung an Wänden im Innenbereich,
Untergrund (innen) GK Feuchtraum, Höhe der Bekleidungsfläche bis 1,5 m,
In Kleinflächen von 0,25 bis max. 0,5 m2
Abrechnung pro Einzelfläche
Menge: 12,000 Stk

**03.04.9 Wandfliesen 20 x 25 cm bis 0,5 m2**
Wandbekleidung, im Naßraumbereich, aus glasierten keramischen Fliesen/Platten DIN EN 176
(Steinzeug,frostbeständig), mit seidenmatter Glasur,
als Rechteckplatte, Nennmaß (cm)
20 x 25 cm, nach Wahl des Bauherrn
Dicke 6,5 mm, Oberfläche eben, geflammt,
Farbton nach Bemusterung
Untergrundform senkrecht, Material des Untergrundes: Trockenbauplatte (GFK), verlegen im Dünnbett mit Dispersionsklebstoff DIN 18156 Teil 3, im Fugenschnitt.
Verfugen mittels Einschlämmen mit farbigem Zementmörtel, Fugenbreite 3 mm.
In Kleinflächen bis max. 0,5 m2
Ausführung bis 1,5 m Höhe
Abrechnung pro Einzelfläche
Menge: 12,000 Stk

**03.04.10 Malerarbeiten Wandflächen, Heizkörper**
Malerarbeiten an Oberwandflächen Putz oder Trockenbau in unterschiedlichen Räumen im KG bis 3.OG hinter den demontierten Heizkörpern als Wandspiegel vor Montage der neuen Heizflächen wie folgt:
- Altanstriche entfernen und entsorgen
- Wandflächen reinigen, nachspachteln
  und grundieren
- Voranstrich aufbringen
- Schlußanstrich aus scheuerbeständiger
  Dispersionsfarbe herstellen
- Ausführung mit sauberen Anschlüssen
  und Übergängen zum Bestand
Farbe Schlußanstrich: Weiß, matt
Ausführung in mehreren Kleinflächen bis max. 2,5 m2
im Fensterbrüstungsbereich
Abrechnung pro Kleinfläche bis 2,5 m2, pro Heizkörper
Menge: 75,000 Stk

**03.04.11 Malerarbeiten Wandflächen, Fensterbrüstung**
Malerarbeiten an Oberwandflächen Putz oder Trockenbau in unterschiedlichen Räumen im KG bis 3.OG im gesamten
Brüstungsbereich hinter den demontierten Heizkörpern als Wandspiegel vor Montage der neuen Heizflächen und nach
Einbau der neuen Fensterbänke wie folgt:
- Altanstriche entfernen und entsorgen
- Wandflächen reinigen, nachspachteln
  und grundieren
- Voranstrich aufbringen
- Schlußanstrich aus scheuerbeständiger
  Dispersionsfarbe herstellen
- Ausführung mit sauberen Anschlüssen
  und Übergängen zum Bestand
Farbe Schlußanstrich: Weiß, matt
Ausführung in Kleinflächen bis max. 7,2 m2
im Fensterbrüstungsbereich, Brüstungshöhe bis 1 m
Brüstungslänge bis 7,2 m
Abrechnung pro Kleinfläche bis 7,2 m2, pro Raum
Menge: 16,000 Stk

**03.04.12 Malerarbeiten Wandflächen, Fensterbrüstung**
Malerarbeiten an Oberwandflächen Putz oder Trockenbau in unterschiedlichen Räumen im KG bis 3.OG im gesamten
Brüstungsbereich hinter den demontierten Heizkörpern als Wandspiegel vor Montage der neuen Heizflächen und nach
Einbau der neuen Fensterbänke wie folgt:
- Altanstriche entfernen und entsorgen
- Wandflächen reinigen, nachspachteln
  und grundieren
- Voranstrich aufbringen
- Schlußanstrich aus scheuerbeständiger
  Dispersionsfarbe herstellen
- Ausführung mit sauberen Anschlüssen
  und Übergängen zum Bestand
Farbe Schlußanstrich: Weiß, matt
Ausführung in Kleinflächen bis max. 3,5 m2
im Fensterbrüstungsbereich, Brüstungshöhe bis 1 m
Brüstungslänge bis 3,5 m
Abrechnung pro Kleinfläche bis 3,5 m2, pro Raum
Menge: 2,000 Stk

### Titel 04 KG 480 Gebäudeautomation

*Hinweis: Vorschriften und Anlagenbeschreibung*
Vorschriften und Richtlinien
Es sind insbesondere folgende Vorschriften und Bestimmungen zwingend einzuhalten. Es gilt die jeweils gültige Fassung der zuletzt getroffenen Festlegungen.
- Einschlägige DIN-Vorschriften
- Einschlägige VDI-Vorschriften
- Richtlinien des Verbandes der Schadensversicherer VdS
- Unfallverhütungsvorschriften VBG
- Landesbauordnungen,
- Richtlinien für Arbeitsstätten - ASR,
- Pläne des Architekten und des Fachingenieurs
Technisch ist gemäß Stand der Technik in der Ausführung zu verfahren. Die ATV der VOB Teil C gelten gemäß Vertrag und damit die darin aufgeführten Vorschriften / Normen.

DIN 18299 Allgemeine Regeln für Bauarbeiten jeder Art
DIN 18382 elektr. Kabel- u. Leitungsanlagen in Gebäuden
DIN 18421 Dämm-/ Brandschutzarbeiten an techn. Anlagen
MLAR  Musterleitungsanlagen-Richtlinie
EnEV  Energieeinsparverordnung, Stand 2016

Die Ausführung hat nach den jeweils gültigen DIN VDE Vorschriften, den örtlichen Vorschriften, den Technischen Anschlußbestimmungen (TAB) des EVU und Normen der Telekom AG zu erfolgen.

Die Verlegung der Leitungen erfolgt:
    - auf Kabelpritschen und I- Känälen
    - als Unter- und Aufputzleitung

Anlagenbeschreibung

Im Rahmen der Erneuerung der kompletten Heizungsinstallation im Schulgebäude wird auch die zentrale Heuzungsanlage, bestehend aus 2 Gas- Brennwerttkesselanlagen je 120 kW, einem Heizungsverteiler mit witterungsgeführten Heizkreisen mit Mischer und energieeffizienten, drehzahlgeregelten Heizungsumwälz- pumpen neu aufgebaut. Die Steuerung und Überwachung dieser Anlage erfolgt über eine zentrale Leittechnik mit Bedienstellen im Heizraum, im Schulsekretariat optional via Internet über die zentrale Leitstelle des Landratsamtes Saalekreis in Merseburg. Zur weiteren Energie- Verbrauchsoptimierung werden die Klassenräume und der Speiseraum mit einer Einzelraumregelung mit entsprechenden DDC- Unterstationen (ISP1 bis ISP3), Zonenventilen, Raumthermostaten mit einer Programmiermöglichkeit im Raum und ggf.übergeordnet zentral im Sekretariat, bzw. der o.g. Leitstelle in Merseburg ausgestattet.
Ein weitere Punkt zur Energieeinsparung ist die Möglichkeit einer Kopplung der Einzelraumregelung der Klassenzimmer via Software der Gebäudeleittechnik mittels Stundenplan- Planerprogramm (nicht im LV enthalten.
Eine Serviceaufschaltung zur Anlagenüberwachung, Havarieweitermeldung, etc. über ein Funkmodul an die
zuständige Wartungsfirma, bzw. an den diensthabenden Hausmeister als SMS- Mitteilung ist vorgesehen.
Zur weiteren Verdeutlichung der Gebäudeautomation und der entsprechenden, nachfolgend beschriebenen
Einzelpositionen, siehe auch die beiliegenden Schalt- bzw. Regelschemen.

#### Bereich 04.01 KG 481 Automationssysteme

##### Position 04.01.1 Gebäudeleittechnik

**04.01.1.1 Web- Version Systemstandardgrundpaket**
Systemstandardgrundpaket
basierend auf Windows 2003 Server,
für max. 5 Arbeitsplätze,
für max. 5 Automationsstationen.
WEBVISION als web-basierendes Gebäudemanagementsystem für den effizienten
Betrieb von lokalen Anlagen und Gebäuden
sowie verteilten Liegenschaften.
WEBVISION nutzt die Infrastrukturen des
Intranet / Internet in Verbindung mit
der Active-Server-Technologie. Das
System ist in einer Client/Server-
Architektur realisiert und nutzt gängige
Browser-Technologien. Im Kern arbeitet
ein um Gebäudemanagement-spezifische
Funktionen erweiterter Webserver, der
alle Formulare und Applikationen auf
Active-Server-Basis zur Verfügung
stellt.
In WEBVISION kann eine Vielzahl von
Arbeitsplätzen in die Anlagenbedienung
eingebunden werden. Ein wesentlicher
Vorteil der verwendeten Technologie ist
die Nutzung vorhandener Standard-
Netzwerke und PC-Arbeitsplätze für die
Gebäudeautomation (z.B. Bürogebäude).
Bei Verbindung des Servers mit einem
Internetknoten (z.B. über DSLRouter)
besteht ohne Software-Erweiterung die
Möglichkeit, WEBVISION über das Internet
zu bedienen. Eine einfache Überwachung
räumlich getrennter Anlagen ist somit
möglich.
Ein herausragendes Merkmal von WEBVISION
ist die professionelle Umsetzung von
BACnet, WEBSERVICES, XML, Ethernet,
TCP/IP, Internet, Intranet, OPC, CAN,
KNX, LCN, DALI und LON, welche die
gesamtheitliche Integration von externen
Systemen jeder Art erlaubt, z.B.:
Gefahrenmeldesysteme, Zutrittsysteme,
Hotelmanagement, Officesysteme, ERP-
Systeme, Industrieanlagen, usw.
Direkt in den Gebäudemanagement-Server
integriertes Interface für die Interaktion mit Automationssystemen anderer
Hersteller über das BACnet-Datenkommuni-
kationsprotokoll nach DIN EN ISO16484-5.
Unterstützt werden u.a. wichtige Merkmale wie beispielsweise der ereignisabhängige Datenaustausch (COV), Scheduling
(Zeitschaltkataloge),Alarm-Services etc.
Der BACnet-Client verfügt über die
Möglichkeit, aktiv nach BACnet-Devices
im Netzwerk zu suchen und auszulesen
(Dynamic-Device-Binding).
Ebenso innovativ ist die Konfiguration
von WEBVISION. Alle Projekt- und Automationsdaten werden mittels workflow aus
WEBPROJECT (Planung und Projektierung)
und WEBCADpro (Parametrierung der AS)
nach WEBVISION übertragen und hier in
hierarchische Menüs und Bedienseiten
gewandelt. Der Vorteil dieser Technologie liegt in der 100 %igen Durchgängigkeit von der Planung bis zum Betrieb und
zudem in der Gegebenheit, dass die
Projektdaten (z.B. Technische Beschreibung aller Komponenten) im Gebäudemanagement verfügbar sind und durch den
Betreiber innerhalb des integrierten
Informationsmanagements eingesehen
werden können.
Die Mehrsprachigkeit von WEBVISION ist
in der Grundausstattung mit italienisch,
niederländisch, englisch und deutsch
gegeben.Weitere Sprachen können auf
Wunsch sofort zur Verfügung gestellt
werden.
Das Leistungsspektrum:
- Benutzerdatenbank
- Personal workspace
- Offenes SQL-Datenbankmanagement
- Skalierbare Serverdatenbasis
- Dynamische Trenddarstellung, flexible
Gestaltung
- Alarm- und Meldemanagement
- Integrierte Videoüberwachung
- Benchmarking
- Erweiterungsmöglichkeit mit optional
verfügbaren Softwaremodulen aus der
DIGIVISION Familie

angeb. Fabr./ Hersteller: '............................'

gilt für alle nachfolgenden Positionen im Titel
"Gebäudeautomation"
Menge: 1,000 Stk

**04.01.1.2 Web- Version - Grafik**
Nach Konzeptvorgabe durch den Auftraggeber bzw. dessen Beauftragten werden
farbige Anlagengrafiken erstellt und in
das System eingegeben.
Alle Grafiken sind mit Objekten aufzubauen, welche alle Farbumschläge nach
DIN 19227 sowie VDI3814 beinhalten.
Störmeldungen sind generell rot
blinkend darzustellen. Zur Grafikbearbeitung ist ein im Standardbrowser
Internet Explorer 6 oder höher eingebetteter Editor zu verwenden, welcher
den Nutzer in die Lage versetzt, alle
notwendigen Neuerstellungen, Änderungen
und Ergänzungen eigenständig
durchzuführen.
In jedem statischen Bild können dynamische Farb-Einblendungen nach den
Anwendervorgaben realisiert werden.
Innerhalb der Grafiken müssen Links zu
anderen Grafiken, Bedienmasken,
Hilfstexten, Anlagenbeschreibungen,
Onlinetrends, Datenpunkinformationen
und zu einem Onlineshop möglich sein.
Die Größe der Grafiken ist variabel
entsprechend Kundenwunsch und / oder
Bildschirmauflösung zu realisieren.

Die Grafiken müssen über den Standardbrowser Internet Explorer 6 oder höher
abrufbar sein.
Die Daten sind vom Server als Webseiten bereitzustellen. Hierfür sind
die Internetstandards HTML, Java,
Java-Script und ActivServerPages zu
verwenden.
Menge: 9,000 Stk

**04.01.1.3 dynamische Einblendung in Anlagenbild**
einschließlich Anzeige des:
- Ist-Zustandes
- Soll-Zustandes
- Ort / Fern / Manuell / Automatikbetriebes
- Grenzwert
- Alarmzustand
- ISP-Kennziffer und Klartext zum ISP
- Funktion zum Einstellen / Ändern von Parametern oder
Schaltzuständen
- Einbindung in das Anlagenbild des Bedienrechners
Menge: 135,000 Stk

**04.01.1.4 GLT Dokumentation erstellen**
*** Pauschalposition
GLT Dokumentation
erstellen
Nachfolgende Zeichnungen und Unterlagen
werden im Rahmen der Auftragsführung erstellt und übergeben.
Alle Unterlagen werden grundsätzlich in
kopierfähiger Form vorgelegt (5-fach in
Papier DIN A4 und 1x auf CD), wie nachfolgend im einzelnen beschrieben
-Handbuch aller eingesetzten Softwareprogramme inkl. aller Unterprogramme
-Ausdruck aller grafischen Bilder, Bedienmasken, Trendfunktionen und der Stördatenbank.
Vollständige Konfigurationssoftware zur
ganzheitlichen Parametrierung und
Konfiguration des gesamten Gebäudeleitsystems. Es ist die Original-Hersteller-
Lizenz für die gleichzeitige Nutzung
auf 3 Bedienplätzen mit Originalhandbuch
zu liefern. Mit dieser Konfigurationssoftware müssen sämtliche auf den
Gebäudeleitsystemen konfigurierte
Funktionen gelöscht, geändert und
unbegrenzt neu angelegt werden können.
Die Funktionen sind u.a. Grafikerstellung, Animation von Grafiken,
Eingabe von Bedienmasken, Menüstrukturen, Betriebs-, Wartungs- und
Störmeldungen, Trendmanagement,
historische Datenverwaltung, Alarmmanagement, Kommunikationsmanagement,
udgl. In die Position sind 3 Tage
Schulung für 3 Teilnehmer beim
Hersteller der Software einzukalkulieren.
Im weiteren ist in dieser Position
für die Dauer der Gewährleistung ein
Telefonsupport und Update-Service vom
Originalhersteller der Gebäudeleittechniksoftware einzukalkulieren.
Der Support- und Updatevertrag vom
Originalhersteller ist in Kopie dem
Angebot beizufügen.
Menge: 1,000 psch

**04.01.1.5 GLT Inbetriebnahme**
*** Pauschalposition
GLT Inbetriebnahme
- Inbetriebnahme der GLT-Steuerung mit
Funktionstest und Protokollausdruck
der angeschlossenen Informationspunkte
(ohne Fehlerbeseitigung auf der Gewerkeseite).
- Stichprobenartiger Datenpunkttest
- Inbetriebnahme der Meß- und Analogwertgeber, die im Lieferumfang enthalten sind.
- Inbetriebnahme der GLT-Zentrale, Peripheriegeräte und Datenübertragungswege.
- Laden und Testen aller zum Lieferumfang gehörenden Softwareprogramme,
sowie die Eingabe der zugehörigen
Grundlagen
- Eingabe von Parametern, wie Grenzwerte
Aus-/Einschaltzeiten, erweiterte Klartexte usw., sofern sie vom Auftraggeber bereits festgelegt sind.
- Abnahme und Übergabe des gelieferten
GLT-Systems durch stichprobenartigen
Funktionsnachweis von den Schaltbefehlen, Meldungen, Meßwerten, Stellbefehlen und Zählwerten, sowie durch entsprechende Protokolle.
Menge: 1,000 psch

**04.01.1.6 GLT Einweisung des Bedienpersonals**
*** Pauschalposition
GLT Einweisung
des Bedienpersonals
- Einweisung in Funktion, Bedienung,
Fehlerdiagnose, Störungsbeseitigung
und Wartung des Lieferumfanges.
- Die Einweisung erfolgt nach der In-
betriebnahme und wird von technischen
Fachpersonal durchgeführt.
- Die Dauer der Einweisung richtet sich
nach der Komplexität der Anlage.
Menge: 1,000 psch

##### Position 04.01.2 DDC ISP1 bis ISP3

**04.01.2.1 Erweiterungsfähige Automationsstation**
ems2.R4D1B
als frei parametrier- und programmierbarer Universalregler zur Anpassung
individueller Raumautomationskonzepte.
Die Automationsstation ist mit einem
integriertem WEB-Server als "Onboard-
Leitsystem" bzw. zur Remotekommunikation via XML-Webservices mit externen
SOAP-Clients ausgerüstet.
Raumautomationsanschluss mit Raumbediengeräten verschiedener Displayvarianten
bzw. konventionellen Schalter- und
Sensorprogrammen.
Umfangreiche Applikationsbibliothek für
Standardanwendungen mit flexiblen Konfigurationsmöglichkeiten.
Sehr geringer eigener Energiebedarf
durch Power DOWN Mode.
Integration von KNX-, DALI- und LON-
Systemen, sowie von Funkkomponenten auf
EnOcean Standard.
Die Raumautomationsstation ist ohne
zusätzliche Komponenten kommunikationsfähig und vernetzbar auf Feld-, Automations- und Managementebene.
Die Grundkonfiguration ermöglicht eine
Erweiterung mit maximal 6 E/A - /
Schnittstellenmodulen.
Basisgerät, geeignet für den Einbau in
Installationskleinverteiler u.a..
Klartextbedienung mittels Bedienterminals möglich.
BACnet-Building-Controller nach BACnet-
Standard ISO 16484-5:2014.
Zertifiziert von WSP Cert mit der
BACnet Protokoll Revision 1.14 sowie vom
AMEV mit dem AMEV-Profil AS-B V1.2.

Technische Daten:
Spannungsversorgung: 24 VDC +/-10% oder
PoE (Power over
Ethernet)
Leistungsaufnahme:  4 W
Mikroprozessor:  32 Bit Coldfire CPU
240 MHz
Speicher:  16 MB FLASH,
16 MB SDRAM,
4 MB SRAM
Schnittstellen:  Bus-Adapter für die
Vernetzung mit E/A-
Schnittstellenmodulen,
2x CAN-Bus (Multi-
Link, SysLink),
1x LIN-Bus,
2x RS232/RS485,
1x Ethernet mit
PoE-Möglichkeit
Eingänge:  14, frei konfigurierbar als:
- PT-/NI1000, 12Bit
- 0 - 10 VDC, 12Bit
- digital 24 VDC
Ausgänge:  - 4x analog,
0 - 10 VDC, 10Bit
- 4x Relais,
230 V / 6 A,
pot.-freier
Schließer,
- 2x TRIAC mit
integriertem
Optokoppler,
24 VAC, 0,8 A
Datenpufferung:  Gold-Cap
Integrierte
Hardware-Uhr:  Echtzeituhr
Erweiterungen:  Anschluß von externem Bediendisplay,
Feldbus- und Kommunikationsmodulen
Gehäuse:  Kunststoff
Montage:  Tragschiene TS35
Abmessungen (BxHxT): 160x90x62 mm
Gewicht:  650 g
Betriebstemperatur:  5 - 45*C
Luftfeuchtigkeit:  max. 85%, r.F. ohne
Kondensatbildung
Schutzart:  IP20
Schutzklasse:  II
Menge: 1,000 Stk

**04.01.2.2 Touchsreen Bedienterminal**
ems4.EC4-7
7 Zoll Display zur komfortablen Bedienung von Automationsstationen, basierend
auf einem embedded WEBServer.
Integraler Bestandteil ist es, eigenständig die in den Automationsstationen
hinterlegten, klartextgeführten Bediendialoge darzustellen. Dadurch entfällt
eine zusätzliche Programmierung des
Bedienterminals.
Funktion zur grafischen Darstellung von
Anlagendaten in Trendform. Möglichkeit
zur Darstellung von konfigurierbaren
Anlagenschemata mit dynamischen Einblendungen.

Technische Daten:
Display:  7 Zoll TFT
Grafikauflösung:  WVGA / 800 x 480
Pixel
65.536 Farben
LED-Hintergrund-
beleuchtung
Spannungsversorgung: 24 V DC
Leistungsaufnahme:  max. 4.5 W
Umgebungstemperatur: 0 - +60*C
Luftfeuchtigkeit:  bis 95% o. Betauung
Gehäuse:  Alugehäuse,
Alu-Frontplatte
mit Frontfolie
Schutzart:  IP54 frontseitig,
IP20 rückseitig
Schnittstellen:  1 x Ethernet
(100 MBit/s)
Abmessungen (BxHxT): 202x142,3x29,5 mm
Montage:  Fronttafeleinbau
oder Wandmontage
Inkl. Kabel für Spannungsversorgung,
Länge 3,5 m
Menge: 1,000 Stk

**04.01.2.3 BACnet Server Lizenz**
ems2.BACNET
für ems2 Controller
nach DIN EN ISO 16484-5:2014

-BACnet Protocol Revision: 1.14
-AMEV-Profil: AS-B V1.2
-BACnet Building Controller (B-BC)
-Supported BACnet Interoperability
Building Blocks (Annex K):
-Data Sharing:
-DS-RP-A
-DS-RP-B
-DS-RPM-A
-DS-RPM-B
-DS-WP-A
-DS-WP-B
-DS-WPM-B
-DS-COV-A
-DS-COV-B
-DS-COVU-A
-DS-COVU-B
-DS-COVP-B
-Alarm & Event Management:
-AE-N-I-B
-AE-N-E-B
-AE-ACK-B
-AE-ASUM-B
-AE-ESUM-B
-AE-INFO-B
-Scheduling:
-SCHED-E-B
-SCHED-I-B
-Trending:
-T-VMT-I-B
-T-VMT-E-B
-T-ATR-B
-T-VMMV-I-B
-T-AMVR-B
-Device & Network Management
-DM-DDB-A
-DM-DDB-B
-DM-DOB-A
-DM-DOB-B
-DM-DCC-B
-DM-TS-B
-DM-UTC-B
-DM-RD-B
-DM-BR-B
-NM-LM-B
-DM-OCD-B
-NM-CE-A
-Standard Object Types Supported:
-Accumulator
-Analog Input
-Analog Output
-Analog Value
-Binary Input
-Binary Output
-Binary Value
-Calendar
-Device
-Multi-State Input
-Multi-State Output
-Multi-State Value
-Notification Class
-Pulse Converter
-Schedule
-Trend Log
-Trend Log Multiple
-Loop
-File
-Event Enrollment
-Data Link Layer Options:
-BACnet IP, (Annex J),
Foreign Device
-MS/TP master (Clause 9),
baud rate(s): 9600, 19200,
38400
-Networking Options:
-BACnet/IP Broadcast
Management Device (BBMD)
Menge: 3,000 Stk

**04.01.2.4 Busmodul Ausgang mit LVB, digital**
ems4.DA02H
mit integriertem Mikrocontroller und
Speicher für die Aufnahme eines,
speziell für dieses Modul, abgestimmten
Programms und als lokale Vorrang-
Bedieneinheit. Die Software des Moduls
ermöglicht die Verarbeitung sämtlicher
Signale im Automatik- und Handbetrieb
sowie zusätzlicher Funktionen wie z.B.
Befehlsausführkontrolle.
Die Notfunktion bleibt aktiv auch ohne
Standardversorgungsspannung für
Mikroprozessor und Systembus.

Technische Daten:
Spannungsversorgung: 24 VDC +/-10%
Leistungsaufnahme:  3,2 W
Umgebungstemperatur: +5 - +45*C
Luftfeuchtigkeit:  bis 85% o. Betauung
Gehäuse:  Kunststoff
Abmessungen (BxHxT): 45 x 100 x 123 mm
Gewicht:  250 g
Schutzart:  IP20
Mikroprozessor:  18F6680
Speicher EEPROM:  1024 Byte
Speicher FLASH:  64 Kbyte
Speicher RAM:  3328 Byte
Systembus:  CAN über Hutschienenbusstecker
Schnittstelle:  1 x LIN über Hutschienenbusstecker
Servicetaster:  auf Gerätefront
Statusanzeige:  Duo-LED
Handbedienung:  Drehschalter je
Ausgang
(HAND-AUS-AUTO)
Ausgänge:  4,
4 x 1-stufig
Ausgangsspannung:  230 VAC (Relais)
Schaltleistung:  6 A ohmsche Last
Eingänge:  12 x digital
(für Rückmeldung
Schaltstellung),
4 x digital
(Rückmeldung des
aktiven Ausgangssignals)
4 x digital
(für Störmeldung)
Zustandsanzeige:  1 LED grün je
Ausgangssignal,
1 LED rot je
Störmeldesignal
Menge: 20,000 Stk

**04.01.2.5 Busmodul Ausgang mit LVB, analog**
ems4.AA03H
mit integriertem Mikrocontroller und
Speicher für die Aufnahme eines,
speziell für dieses Modul, abgestimmten
Programms und als lokale Vorrang-
Bedieneinheit. Die Software des Moduls
ermöglicht die Verarbeitung sämtlicher
Signale im Automatik- und Handbetrieb
sowie zusätzlicher Funktionen wie z.B.
Befehlsausführkontrolle.
Die Notfunktion bleibt aktiv auch ohne
Standardversorgungsspannung für
Mikroprozessor und Systembus.

Technische Daten:
Spannungsversorgung: 24 VDC +/-10%
Leistungsaufnahme:  1,5 W
Umgebungstemperatur: +5 - +45*C
Luftfeuchtigkeit:  bis 85% o. Betauung
Gehäuse:  Kunststoff
Abmessungen (BxHxT): 45 x 100 x 123 mm
Gewicht:  240 g
Schutzart:  IP20 Frontseite
Mikroprozessor:  18F6680
Speicher EEPROM:  1024 Byte
Speicher FLASH:  64 Kbyte
Speicher RAM:  3328 Byte
Systembus:  CAN über Hutschienenbusstecker
Schnittstelle:  1 x LIN über Hutschienenbusstecker
Servicetaster:  auf Gerätefront
Statusanzeige:  Duo-LED
Handbedienung:  Drehschalter
(HAND-AUS-AUTO,
2 Potentiometer)
Ausgänge:  2
Ausgangssignal:  0 bis10 VDC
Auflösung:  10 Bit
Eingänge:  6 x digital
(für Rückmeldung
Schaltstellung),
2 x analog
0 bis10 VDC
(für Rückmeldung
Ausgangswert)
Menge: 1,000 Stk

**04.01.2.6 CAN-Feldbus-Multfunktionseingangsmodul**
ems4.ME01E
Das Modul besitzt 10 Multifunktionseingänge, die je nach Bedarf als digitaler,
analoger oder Temperaturfühler-Eingang
dienen. Das analoge (0..10V) Signal kann
zudem skaliert werden. Wird der Eingang
als digitaler Eingang verwendet, kann
zwischen einem Schaltsignal (EIN/AUS)
und einem Taster unterschieden werden.
Zusätzlich besteht die Möglichkeit, dass
die digitalen Ausgänge (DIA) über die
digitalen Eingänge (DIE) geschaltet
werden. Das digitale Signal wird durch
eine über die Modulparameter einstellbare Zeit (Identifikationszeit) entprellt. Zudem besteht die Möglichkeit,
ein digitales Ausgangsmodul(DA0xB)
direkt anzusteuern.
Das Modul ist für den Einbau in Elektrounterverteilungen geeignet.

Technische Daten
Spannungsversorgung:  24 V DC
Leistungsaufnahme:  max. 2 W
Umgebungstemperatur: +5 - +45*C
Luftfeuchtigkeit:  bis 85% o. Betauung
Gehäuse:  Kunststoff
Schutzart:  IP20
Systembus:  CAN, LIN
Statusanzeige:  LED (1 x rot/grün)
Eingänge:  10x Multifunktional
- analog 0/2 bis10 V
skalierbar
(12 Bit)
- PT1000, NI1000,
NI1000(TKR5000)
(12 Bit, Temperaturbereich:
-50 bis +150*C)
- digital
Menge: 10,000 Stk

**04.01.2.7 Projektbearbeitung ISP1 bis ISP3**
Regelung und -Steuerung
bestehend aus:
- Abstimmung der Anlagenfunktion mit dem
Auftraggeber und angrenzenden Gewerken
- Festlegung der Geberorte,
(Meß-, Zählwerte, Überwachung)
- Festlegung der Stellordnung
(Stellglieder)
- Festlegung der Montagestandorte
(Automations-Stationen, Leitrechner,
Schaltschränke)
- Abklärung aller Datenpunkte, die zum
Lieferumfang des Gewerkes Lüftung/Hei-
zung gehören, und solche, die von
anderen Gewerken mit verarbeitet werden.
- Abstimmung und Festlegung aller Parameter der beschriebenen Systemfunktionen und Betriebsprogramme
- Festlegung der Schnittstellen zu
anderen Gewerken in Abstimmung mit dem
Auftraggeber
- Festlegung der systeminternen Verdrahtung wie Übertragungsleitungen und An-
schlußleitungen zu den Automationsstationen, Gebäudeleitrechnern, Netzwerk,
etc.
- Koordination und Terminverfolgung in
Abstimmung mit Planer, Bauherrn usw.
Dokumentation DDC System
und anlagenspez. Software
Nachfolgende Zeichnungen und Unterlagen
werden im Rahmen der Auftragsführung erstellt und übergeben.
Alle Unterlagen werden grundsätzlich in
kopierfähiger Form vorgelegt (5-fach in
Papier DIN A4 und 1x auf CD), wie nachfolgend im einzelnen beschrieben
-Belegungspläne der Unterstation:
beinhalten die Anordnung der Module,
deren Kennzeichnung und Anschlüsse,
gemäß Schaltplan.
-Schaltpläne beinhalten:
die Darstellung von Brücken und Leitungen, mit Klemm-und Zielbezeichnungen
auf der Schaltschrankseite.
-Die Schaltpläne der Automations-Schalt-
schränke beinhalten Regelgrößen und
Adressierungen aller Anlagenelemente,
soweit  diese als Informationspunkte
aufgeschaltet sind.
-Anlagendokumentation von allen Automations-Regelkreisen und -Anlagensteu-
erungen und sonstigen Sonderprogrammen,
soweit diese anwenderspezifisch ausgeführt sind, mit Zusatz-Texterläuter-
ungen,
-die internen Automations-Programme werden auf CD zur Verfügung gestellt.
Konfigurations- und Programmierungssoftware für Automationsstationen
Originallizenz für die Konfiguration
und Programmierung der Automationsstationen zur zeitgleichen Nutzung auf
2 Bedienplätzen (2-Stück-Lizenz).
Es muss die Originalsoftware vom
Hersteller der Konfigurations- und
Programmiersoftware inkl. Handbuch
für die uneingeschränkte Nutzung in
dieser Baumaßnahme zur Verfügung
gestellt werden. In den Lizenzkosten
ist für die Dauer der Gewährleistung
ein Online-Support-Vertrag mit einzukalkulieren. Der Support muss direkt
vom Originalhersteller der Konfigurations- und Programmierungssoftware
zur Verfügung gestellt werden.
Der Online-Support-Vertrag vom
Hersteller, sowie die Lizenzvereinbarung
vom Originalhersteller ist dem Angebot
beizufügen.
Die mitzuliefernde Konfigurations- und
Programmierungssoftware muss auch die
gesamte Konfiguration und Programmierung
von allen Bediendisplays beinhalten.
Eine 3-tägige Schulung für 2 Personen
beim Originalhersteller dieser
Konfigurations- und Programmierungssoftware ist im Angebotspreis dieser
Position zu berücksichtigen.
Menge: 3,000 Stk

**04.01.2.8 Grundsoftware ISP1 bis ISP3**
Grundsoftware Automations-
Anlagen und -Steuerung
Anlagen und -Steuerung
- Erstellung der anlagenspezifischen
Automations-Software
- Erstellung der Unterlagen aufgrund
der Informationslisten, die zur Herstellung und zum Betrieb der Automations-Anlage notwendig sind
- Erstellung der Belegungspläne der AS-
Station in Verbindung mit dem Schaltplan des Schaltschrankes
- Festlegung der Prioritäten und Textwortkataloge
- Entwurf der Automations-Programme
nach Vor gabe der genehmigten Gewerkeübersichtszeichnungen (Regelschemata,
Anlagenübersichten, Blockschaltbilder
usw.)
- Abstimmung und Festlegung der Daten
für die zur Anwendung kommenden
Softwareprogramme
Menge: 3,000 Stk

**04.01.2.9 Inbetriebnahme ISP1 bis ISP3**
Inbetriebnahme Automations-
Anlagen und -Steuerung
Regelung und -Steuerung
- Inbetriebnahme der AS-Steuerung mit
Funktionstest und Protokollierung der
angeschlossenen Informationspunkte
(ohne Fehlerbeseitigung auf der Gewerkeseite).
- Inbetriebnahme der Meß- und Analogwertgeber, die im Lieferumfang enthalten sind.
- Inbetriebnahme der AS-Zentrale, Peripheriegeräte und Datenübertragungswege.
- Laden und Testen aller zum Lieferumfang gehörenden Softwareprogramme,
sowie die Eingabe der zugehörigen
Grundlagen
- Eingabe von Parametern, wie Grenzwerte
Aus-/Einschaltzeiten, erweiterte Klartexte usw., sofern sie vom Auftraggeber bereits festgelegt sind.
- Übergabe des gelieferten AS-Systems
durch stichprobenartigen Funktionsnachweis von Schalt- und Stellbefehlen, Meldungen, Meß- und Zählwerten, sowie durch entsprechende
Protokolle.
Menge: 3,000 Stk

**04.01.2.10 Dokumentation ISP1 bis ISP3**
Nachfolgende Zeichnungen und Unterlagen
werden im Rahmen der Auftragsführung erstellt und übergeben.
Alle Unterlagen werden grundsätzlich in
kopierfähiger Form vorgelegt (1-fach in
Papier DIN A4 und 1x auf CD), wie nachfolgend im einzelnen beschrieben

-Belegungspläne der Unterstation:
beinhalten die Anordnung der Module,
deren Kennzeichnung und Anschlüsse,
gemäß Schaltplan.
-Schaltpläne beinhalten:
die Darstellung von Brücken und Leitungen, mit Klemm-und Zielbezeichnungen
auf der Schaltschrankseite.
-Die Schaltpläne der Automations-Schalt-
schränke beinhalten Regelgrößen und
Adressierungen aller Anlagenelemente,
soweit  diese als Informationspunkte
aufgeschaltet sind.
-Anlagendokumentation von allen Automations-Regelkreisen und -Anlagensteu-
erungen und sonstigen Sonderprogrammen,
soweit diese anwenderspezifisch ausgeführt sind, mit Zusatz-Texterläuter-
ungen,
-die internen Automations-Programme werden nicht zur Verfügung gestellt.
Menge: 3,000 Stk

**04.01.2.11 Einweisung ISP1 bis ISP3**
Einweisung Automations-
Anlagen und -Steuerung
- Einweisung in Funktion, Bedienung,
Fehlerdiagnose, Störungsbeseitigung
und Wartung des Lieferumfanges.
- Die Einweisung erfolgt nach der In-
betriebnahme und wird von technischen
Fachpersonal durchgeführt.
- Die Dauer der Einweisung richtet sich
nach der Komplexität der Anlage.
Menge: 3,000 Stk

#### Bereich 04.02 KG 482 Schaltschränke ISP1 bis ISP3

**04.02.1 Schaltschrankgehäuse Standmontage ISP1**
incl. Sockel 800x1900x400 (BxHxT)
mit folgenden Anforderungen:

Fertigung nach DIN EN ISO 9001:2000,
unter Einhaltung der jeweiligen VDE-
Normen und Richtlinien von VDI und VDMA
- mit geprüfter CE-Kennzeichnung
- DIN EN 60439-1 / VDE 0660-500
- DIN EN 50178  / VDE 0160
- DIN VDE 0100-410
- DIN EN 60204-1 / VDE 0113-1
- DIN EN 60073  / VDE 0199
- DIN EN 60204  / VDE

- mindestes 20% Platzreserve
- Stahlblechmindeststärke:
Gehäuse: 1,5mm
Türen:  2,0mm
Platte:  3,0mm
- Lackierung: Strukturlack RAL7035
- aufliegende gummigedichtete Türen
mit innen liegenden Scharnieren
- Türen abschließbar mit Doppelbart-
oder Profil-Zylinderschloß
- Schutzart: IP54
- inkl. Schaltplantasche
- inkl. Kabelabfangschiene im Sockel
- Kabeleinführung von oben/unten
- bei Kabeleinführung von oben
sind PG-Verschraubungen mit Zugentlastung vorzusehen
- Reihenklemmen gemäß DIN 57660 Teil 500
VDE 0660 Teil 600
Alle im Schaltschrank benötigten und
nachfolgend aufgeführten Geräte
und Funktionsgruppen sind vollständig
zu montieren und nach der VDE 0113
zu prüfen.
ncl. Sockel 800x1900x400 (BxHxT)
mit folgenden Anforderungen:

Fertigung nach DIN EN ISO 9001:2000,
unter Einhaltung der jeweiligen VDE-
Normen und Richtlinien von VDI und VDMA
- mit geprüfter CE-Kennzeichnung
- DIN EN 60439-1 / VDE 0660-500
- DIN EN 50178  / VDE 0160
- DIN VDE 0100-410
- DIN EN 60204-1 / VDE 0113-1
- DIN EN 60073  / VDE 0199
- DIN EN 60204  / VDE

- mindestes 20% Platzreserve
- Stahlblechmindeststärke:
Gehäuse: 1,5mm
Türen:  2,0mm
Platte:  3,0mm
- Lackierung: Strukturlack RAL7035
- aufliegende gummigedichtete Türen
mit innen liegenden Scharnieren
- Türen abschließbar mit Doppelbart-
oder Profil-Zylinderschloß
- Schutzart: IP54
- inkl. Schaltplantasche
- inkl. Kabelabfangschiene im Sockel
- Kabeleinführung von oben/unten
- bei Kabeleinführung von oben
sind PG-Verschraubungen mit Zugentlastung vorzusehen
- Reihenklemmen gemäß DIN 57660 Teil 500
VDE 0660 Teil 600
Alle im Schaltschrank benötigten und
nachfolgend aufgeführten Geräte
und Funktionsgruppen sind vollständig
zu montieren und nach der VDE 0113
zu prüfen.
Menge: 1,000 Stk

**04.02.2 Schaltschrankeinbauten Starkstrom- ISP1**
Alle im Schaltschrank benötigten und nachfolgend aufgeführten Geräte und Funktionsgruppen sind vollständig im Schaltschrank ISP1 zu montieren,
einschl. aller erforderlichen Hilfs- und Arbeitsmittel
und nach der VDE 0113 zu prüfen:

- 1 Stück Einspeisung 25A
  Leistungstrenner bestehend aus:
  -Hauptsicherung 3-polig 25A
  -Leistungstrenner 3-polig 25A
  -Klemmen
- 1 Stück Schaltschrankbeleuchtung
  mit Steckdose + FI-Schalter
  bestehend aus:
  -Schaltschrankleuchte
  -Türpositionsschalter
  -Steckdose
  -Sicherung 1-polig
- 1 Stück Feinschutz
  1 Phase und N - für DDC-Netzteile
  bestehend aus:
  -1 Stück Überspannungsschutzorgan
  mit Störmeldekontakt der Klasse D, für L/N
- 1 Stück Busschutz
  für S/T-Bus Anbindungen
  bestehend aus:
  -1 Stück Überspannungsschutzorgan
  zum Schutz von 2 Einzeladern für unsymetrische
  Schnittstellen
  -Schirmerdung indirekt über Gasableiter
- 1 Stück Phasenkontrolle mit Lampen
  bestehend aus:
  -1 Stück 3-poliger Schmelzsicherung
  -3 Stück Kontrolleuchten
- 1 Stück Trafo 160VA 230V AC / 24V AC
  bestehend aus:
  -Transformator 160VA
  Primärspannung:  230V AC
  Sekundärspannung: 24V AC
  -Primär- und Sekundärsicherungen
- 1 Stück Sammelstörung mit Meldeleuchte
  bestehend aus:
  -Meldeleuchte
- 1 Stück Entsperrung
  bestehend aus:
  -Taster
  -Relais
- 1 Stück Wischrelais
  zum automatischen Wiederanlauf nach
  Spannungsausfall
  bestehend aus:
  -1 Stück Wischrelais (anzugswischend)
- 1 Stück Not-Aus Schalter
  in der Schaltschranktür
  bestehend aus:
  -Not-Aus Schalter
  -Relais
- 1 Stück potentialfreie Betriebs-/Störmeldung
  bestehend aus:
  -Klemmen
- 1 Stück Netzgerät 24V DC, 3A
  bestehend aus:
  -Netzgerät 3A
  -Primär- und Sekundärsicherung
- 1 StückSchaltnetzgerät (3A, 24V DC),
  USV-Steuereinheit, Batteriepack (12Ah) für AS
  bestehend aus:
  -Schaltnetzgerät 3A
  -USV-Steuereinheit
  -Batteriepack 12Ah
  -Leitungsschutzschalter
  -Hilfsschalter
  -Leistungschütz
  -Verteilerklemme
Menge: 1,000 Psch

**04.02.3 Ansteuerung Regelventil/-klappe stetig mit LVB**
Menge: 2,000 Stk

**04.02.4 Ansteuerung Regelventil/-klappe 2-Punkt**
Menge: 22,000 Stk

**04.02.5 Motorsteuerung 1-stufig 230V AC bis 4kW**
mit LVB und LSS
bestehend aus:
-Leistungsschütz
-Lokale Vorrang-Bedieneinheit
 Hand/Aus/Auto mit Automatikrückmeldung
 und optischer Stellungmeldung
-Leitungsschutzschalter mit Hilfskontakt
-Relais
-Motorvollschutzrelais (bei Bedarf)
-Klemmen
Menge: 4,000 Stk

**04.02.6 FG Temperaturmessaufschaltung Ni1000 / Pt1000**
Menge: 12,000 Stk

**04.02.7 Einbau von beigestellter DDC - ISP1**
Einbau von beigestellter DDC
für 1 Datenpunkt:
komplett montiert und geprüft
Menge: 66,000 Stk

**04.02.8 Montage Stand- Schaltschrank ISP1**
Montage und Transport des Stand- Schaltschrank
ISP1 wie vor beschrieben, inkl. Einbringung (KG)
komplett montiert und geprüft
Menge: 1,000 Stk

**04.02.9 Inbetriebnahme Regelanlage/ Schaltschrank ISP 1**
Inbetriebnahme Regelanlage und Schaltschrank ISP1
Prüfung aller Schaltfunktionen des Steuerungsteiles in Verbindung mit Leistungs- und Regelungsteil.
Drehrichtungskontrolle aller Antriebe, Messen und protokollarische Erfassung der Stromaufnahme aller Motoren. Einstellen und Funktionskontrolle der
Motorschutzeinrichtungen. Bedienungseinweisung des Bedienungspersonals.
Übergabe des Schaltschrankes mit Meßprotokollen
und Bedienungsanweisung in 3-facher Ausfertigung.
Menge: 1,000 Stk

**04.02.10 Dokumentation Schaltschrank ISP1**
Dokumentation Schaltschrank ISP1
- Erstellen aller Planungsunterlagen entsprechend den
  Ausführungsrichtlinien 5x Papier sowie 1x als Acrobat
  PDF
- Erstellung aller Revisionszeichnungen 5x Papier sowie
 1x als Acrobat PDF
- Zeichnungen im auf DIN A4 nach DIN 40719, EN 61082
  und IEC 1082
bestehend aus:
- Stromlaufplan getrennt projektiert nach
  Schaltschrankfeldern und Schaltschranktüren.
  Für jedes einzelne Feld ist ein anderes
  Ortskennzeichen zu verwenden.
- Inhaltsverzeichnis mit folgendenInhalt:
  -Blattnummer
  -Blattbenennung
  -Projektbenennung
  -Erstellungsdatum
  -1., 2. und 3. Revisionsdatum inkl. Bearbeiter
  -Innen- und Außenansicht mit detaillierter
  Darstellung  aller Befestigungsschienen,
  Stromschienen,  Kabelkanälen und Geräte -
  beschriftet mit allen Betriebsmittelkennzeichen
  -Klemmen- und Kabelplan
- Ersatzteilliste mit folgenden Inhalt:  -Betriebsmittelkennzeichen
-Hersteller
-Artikelnummer
-MatchCode
-Kurztext 1
-Kurztext 2
-Wärmeberechnung zur Verlustleistungsabfuhr und Temperaturhaltung
-Inbetriebnahmeliste mit detailierter
 Ausgabe aller feldseitigen Verbraucher
 mit Angabe von Spannung, Strom, Leistung,
 Motorschutz je Phase sowie BMK und Eingabefelder
 für die tatsächlichen elektrischen Werte
-EG Konformitätserklärung im Sinne der
 EG-Niederspannungsrichtlinie 73/23/EWG in
  Übereinstimmung mit den derzeit gültigen Normen:
-PTSK nach DIN EN 60439/1
-VDE 0660 Teil 500
-DIN VDE 0106-100
-DIN VDE 0100-410
-DIN VDE 0100-420
-DIN VDE 0100-430
-DIN VDE 0100-610
-DIN EN 60204-1 / VDE 0113-1
-DIN EN 60073 / VDE 0199
-DIN EN 61082
-EN 60339-1
-EN 60204-1
-EG Konformitätserklärung im Sinne der
 E MV Richtlinie 89/336/EWG
-Prüfprotokoll nach VDE 0113
Menge: 1,000 Stk

**04.02.11 Schaltschrankgehäuse Wandmontage ISP2**
incl. Sockel 800x1900x400 (BxHxT)
mit folgenden Anforderungen:

Fertigung nach DIN EN ISO 9001:2000,
unter Einhaltung der jeweiligen VDE-
Normen und Richtlinien von VDI und VDMA
- mit geprüfter CE-Kennzeichnung
- DIN EN 60439-1 / VDE 0660-500
- DIN EN 50178  / VDE 0160
- DIN VDE 0100-410
- DIN EN 60204-1 / VDE 0113-1
- DIN EN 60073  / VDE 0199
- DIN EN 60204  / VDE

- mindestes 20% Platzreserve
- Stahlblechmindeststärke:
Gehäuse: 1,5mm
Türen:  2,0mm
Platte:  3,0mm
- Lackierung: Strukturlack RAL7035
- aufliegende gummigedichtete Türen
mit innen liegenden Scharnieren
- Türen abschließbar mit Doppelbart-
oder Profil-Zylinderschloß
- Schutzart: IP54
- inkl. Schaltplantasche
- inkl. Kabelabfangschiene im Sockel
- Kabeleinführung von oben/unten
- bei Kabeleinführung von oben
sind PG-Verschraubungen mit Zugentlastung vorzusehen
- Reihenklemmen gemäß DIN 57660 Teil 500
VDE 0660 Teil 600
Alle im Schaltschrank benötigten und
nachfolgend aufgeführten Geräte
und Funktionsgruppen sind vollständig
zu montieren und nach der VDE 0113
zu prüfen.
ncl. Sockel 800x1900x400 (BxHxT)
mit folgenden Anforderungen:

Fertigung nach DIN EN ISO 9001:2000,
unter Einhaltung der jeweiligen VDE-
Normen und Richtlinien von VDI und VDMA
- mit geprüfter CE-Kennzeichnung
- DIN EN 60439-1 / VDE 0660-500
- DIN EN 50178  / VDE 0160
- DIN VDE 0100-410
- DIN EN 60204-1 / VDE 0113-1
- DIN EN 60073  / VDE 0199
- DIN EN 60204  / VDE

- mindestes 20% Platzreserve
- Stahlblechmindeststärke:
Gehäuse: 1,5mm
Türen:  2,0mm
Platte:  3,0mm
- Lackierung: Strukturlack RAL7035
- aufliegende gummigedichtete Türen
mit innen liegenden Scharnieren
- Türen abschließbar mit Doppelbart-
oder Profil-Zylinderschloß
- Schutzart: IP54
- inkl. Schaltplantasche
- inkl. Kabelabfangschiene im Sockel
- Kabeleinführung von oben/unten
- bei Kabeleinführung von oben
sind PG-Verschraubungen mit Zugentlastung vorzusehen
- Reihenklemmen gemäß DIN 57660 Teil 500
VDE 0660 Teil 600
Alle im Schaltschrank benötigten und
nachfolgend aufgeführten Geräte
und Funktionsgruppen sind vollständig
zu montieren und nach der VDE 0113
zu prüfen.
Menge: 1,000 Stk

**04.02.12 Schaltschrankeinbauten Starkstrom- ISP2**
Alle im Schaltschrank benötigten und nachfolgend aufgeführten Geräte und Funktionsgruppen sind vollständig im Schaltschrank ISP2 zu montieren,
einschl. aller erforderlichen Hilfs- und Arbeitsmittel
und nach der VDE 0113 zu prüfen:

- 1 Stück Einspeisung 16A
  Leistungstrenner bestehend aus:
  -Hauptsicherung 3-polig 16A
  -Leistungstrenner 3-polig 16A
  -Klemmen
- 1 Stück Schaltschrankbeleuchtung
  mit Steckdose + FI-Schalter
  bestehend aus:
  -Schaltschrankleuchte
  -Türpositionsschalter
  -Steckdose
  -Sicherung 1-polig
- 1 Stück Feinschutz
  1 Phase und N - für DDC-Netzteile
  bestehend aus:
  -1 Stück Überspannungsschutzorgan
  mit Störmeldekontakt der Klasse D, für L/N
- 1 Stück Busschutz
  für S/T-Bus Anbindungen
  bestehend aus:
  -1 Stück Überspannungsschutzorgan
  zum Schutz von 2 Einzeladern für unsymetrische
  Schnittstellen
  -Schirmerdung indirekt über Gasableiter
- 1 Stück Phasenkontrolle mit Lampen
  bestehend aus:
  -1 Stück 3-poliger Schmelzsicherung
  -3 Stück Kontrolleuchten
- 1 Stück Trafo 160VA 230V AC / 24V AC
  bestehend aus:
  -Transformator 160VA
  Primärspannung:  230V AC
  Sekundärspannung: 24V AC
  -Primär- und Sekundärsicherungen
- 1 Stück Sammelstörung mit Meldeleuchte
  bestehend aus:
  -Meldeleuchte
- 1 Stück Entsperrung
  bestehend aus:
  -Taster
  -Relais
- 1 Stück Wischrelais
  zum automatischen Wiederanlauf nach
  Spannungsausfall
  bestehend aus:
  -1 Stück Wischrelais (anzugswischend)
- 1 Stück Not-Aus Schalter
  in der Schaltschranktür
  bestehend aus:
  -Not-Aus Schalter
  -Relais
- 1 Stück potentialfreie Betriebs-/Störmeldung
  bestehend aus:
  -Klemmen
- 1 Stück Schaltnetzgerät (3A, 24V DC, 72W),
  Kapazitätsmodul für AS
  bestehend aus:
  -Schaltnetzgerät 3A
  -Kapazitätsmodul
  -Leitungsschutzschalter
  -Hilfsschalter
  -Leistungsschütz
  -Verteilerklemmen
Menge: 1,000 Psch

**04.02.13 Ansteuerung Regelventil/-klappe 2-Punkt**
Menge: 18,000 Stk

**04.02.14 FG Temperaturmessaufschaltung Ni1000 / Pt1000**
Menge: 9,000 Stk

**04.02.15 Einbau von beigestellter DDC - ISP2**
Einbau von beigestellter DDC
für 1 Datenpunkt:
komplett montiert und geprüft
Menge: 37,000 Stk

**04.02.16 Montage Wand- Schaltschrank ISP2**
Montage und Transport der Wand- Schaltschrank
ISP2 wie vor beschrieben, inkl. Einbringung (EG)
komplett montiert und geprüft
Menge: 1,000 Stk

**04.02.17 Inbetriebnahme Regelanlage/ Schaltschrank ISP2**
Inbetriebnahme Regelanlage und Schaltschränke ISP2
Prüfung aller Schaltfunktionen des Steuerungsteiles in Verbindung mit Leistungs- und Regelungsteil.
Drehrichtungskontrolle aller Antriebe, Messen und protokollarische Erfassung der Stromaufnahme aller Motoren. Einstellen und Funktionskontrolle der
Motorschutzeinrichtungen. Bedienungseinweisung des Bedienungspersonals.
Übergabe des Schaltschrankes mit Meßprotokollen
und Bedienungsanweisung in 3-facher Ausfertigung.
Menge: 1,000 Stk

**04.02.18 Dokumentation Schaltschrank ISP2**
Dokumentation Schaltschrank ISP2
- Erstellen aller Planungsunterlagen entsprechend den
  Ausführungsrichtlinien 5x Papier sowie 1x als Acrobat
  PDF
- Erstellung aller Revisionszeichnungen 5x Papier sowie
 1x als Acrobat PDF
- Zeichnungen im auf DIN A4 nach DIN 40719, EN 61082
  und IEC 1082
bestehend aus:
- Stromlaufplan getrennt projektiert nach
  Schaltschrankfeldern und Schaltschranktüren.
  Für jedes einzelne Feld ist ein anderes
  Ortskennzeichen zu verwenden.
- Inhaltsverzeichnis mit folgendenInhalt:
  -Blattnummer
  -Blattbenennung
  -Projektbenennung
  -Erstellungsdatum
  -1., 2. und 3. Revisionsdatum inkl. Bearbeiter
  -Innen- und Außenansicht mit detaillierter
  Darstellung  aller Befestigungsschienen,
  Stromschienen,  Kabelkanälen und Geräte -
  beschriftet mit allen Betriebsmittelkennzeichen
  -Klemmen- und Kabelplan
- Ersatzteilliste mit folgenden Inhalt:  -Betriebsmittelkennzeichen
-Hersteller
-Artikelnummer
-MatchCode
-Kurztext 1
-Kurztext 2
-Wärmeberechnung zur Verlustleistungsabfuhr und Temperaturhaltung
-Inbetriebnahmeliste mit detailierter
 Ausgabe aller feldseitigen Verbraucher
 mit Angabe von Spannung, Strom, Leistung,
 Motorschutz je Phase sowie BMK und Eingabefelder
 für die tatsächlichen elektrischen Werte
-EG Konformitätserklärung im Sinne der
 EG-Niederspannungsrichtlinie 73/23/EWG in
  Übereinstimmung mit den derzeit gültigen Normen:
-PTSK nach DIN EN 60439/1
-VDE 0660 Teil 500
-DIN VDE 0106-100
-DIN VDE 0100-410
-DIN VDE 0100-420
-DIN VDE 0100-430
-DIN VDE 0100-610
-DIN EN 60204-1 / VDE 0113-1
-DIN EN 60073 / VDE 0199
-DIN EN 61082
-EN 60339-1
-EN 60204-1
-EG Konformitätserklärung im Sinne der
 E MV Richtlinie 89/336/EWG
-Prüfprotokoll nach VDE 0113
Menge: 1,000 Stk

**04.02.19 Schaltschrankgehäuse Wandmontage ISP3**
incl. Sockel 800x1900x400 (BxHxT)
mit folgenden Anforderungen:

Fertigung nach DIN EN ISO 9001:2000,
unter Einhaltung der jeweiligen VDE-
Normen und Richtlinien von VDI und VDMA
- mit geprüfter CE-Kennzeichnung
- DIN EN 60439-1 / VDE 0660-500
- DIN EN 50178  / VDE 0160
- DIN VDE 0100-410
- DIN EN 60204-1 / VDE 0113-1
- DIN EN 60073  / VDE 0199
- DIN EN 60204  / VDE

- mindestes 20% Platzreserve
- Stahlblechmindeststärke:
Gehäuse: 1,5mm
Türen:  2,0mm
Platte:  3,0mm
- Lackierung: Strukturlack RAL7035
- aufliegende gummigedichtete Türen
mit innen liegenden Scharnieren
- Türen abschließbar mit Doppelbart-
oder Profil-Zylinderschloß
- Schutzart: IP54
- inkl. Schaltplantasche
- inkl. Kabelabfangschiene im Sockel
- Kabeleinführung von oben/unten
- bei Kabeleinführung von oben
sind PG-Verschraubungen mit Zugentlastung vorzusehen
- Reihenklemmen gemäß DIN 57660 Teil 500
VDE 0660 Teil 600
Alle im Schaltschrank benötigten und
nachfolgend aufgeführten Geräte
und Funktionsgruppen sind vollständig
zu montieren und nach der VDE 0113
zu prüfen.
ncl. Sockel 800x1900x400 (BxHxT)
mit folgenden Anforderungen:

Fertigung nach DIN EN ISO 9001:2000,
unter Einhaltung der jeweiligen VDE-
Normen und Richtlinien von VDI und VDMA
- mit geprüfter CE-Kennzeichnung
- DIN EN 60439-1 / VDE 0660-500
- DIN EN 50178  / VDE 0160
- DIN VDE 0100-410
- DIN EN 60204-1 / VDE 0113-1
- DIN EN 60073  / VDE 0199
- DIN EN 60204  / VDE

- mindestes 20% Platzreserve
- Stahlblechmindeststärke:
Gehäuse: 1,5mm
Türen:  2,0mm
Platte:  3,0mm
- Lackierung: Strukturlack RAL7035
- aufliegende gummigedichtete Türen
mit innen liegenden Scharnieren
- Türen abschließbar mit Doppelbart-
oder Profil-Zylinderschloß
- Schutzart: IP54
- inkl. Schaltplantasche
- inkl. Kabelabfangschiene im Sockel
- Kabeleinführung von oben/unten
- bei Kabeleinführung von oben
sind PG-Verschraubungen mit Zugentlastung vorzusehen
- Reihenklemmen gemäß DIN 57660 Teil 500
VDE 0660 Teil 600
Alle im Schaltschrank benötigten und
nachfolgend aufgeführten Geräte
und Funktionsgruppen sind vollständig
zu montieren und nach der VDE 0113
zu prüfen.
Menge: 1,000 Stk

**04.02.20 Schaltschrankeinbauten Starkstrom- ISP3**
Alle im Schaltschrank benötigten und nachfolgend aufgeführten Geräte und Funktionsgruppen sind vollständig im Schaltschrank ISP3 zu montieren,
einschl. aller erforderlichen Hilfs- und Arbeitsmittel
und nach der VDE 0113 zu prüfen:

- 1 Stück Einspeisung 16A
  Leistungstrenner bestehend aus:
  -Hauptsicherung 3-polig 16A
  -Leistungstrenner 3-polig 16A
  -Klemmen
- 1 Stück Schaltschrankbeleuchtung
  mit Steckdose + FI-Schalter
  bestehend aus:
  -Schaltschrankleuchte
  -Türpositionsschalter
  -Steckdose
  -Sicherung 1-polig
- 1 Stück Feinschutz
  1 Phase und N - für DDC-Netzteile
  bestehend aus:
  -1 Stück Überspannungsschutzorgan
  mit Störmeldekontakt der Klasse D, für L/N
- 1 Stück Busschutz
  für S/T-Bus Anbindungen
  bestehend aus:
  -1 Stück Überspannungsschutzorgan
  zum Schutz von 2 Einzeladern für unsymetrische
  Schnittstellen
  -Schirmerdung indirekt über Gasableiter
- 1 Stück Phasenkontrolle mit Lampen
  bestehend aus:
  -1 Stück 3-poliger Schmelzsicherung
  -3 Stück Kontrolleuchten
- 1 Stück Trafo 160VA 230V AC / 24V AC
  bestehend aus:
  -Transformator 160VA
  Primärspannung:  230V AC
  Sekundärspannung: 24V AC
  -Primär- und Sekundärsicherungen
- 1 Stück Sammelstörung mit Meldeleuchte
  bestehend aus:
  -Meldeleuchte
- 1 Stück Entsperrung
  bestehend aus:
  -Taster
  -Relais
- 1 Stück Wischrelais
  zum automatischen Wiederanlauf nach
  Spannungsausfall
  bestehend aus:
  -1 Stück Wischrelais (anzugswischend)
- 1 Stück Not-Aus Schalter
  in der Schaltschranktür
  bestehend aus:
  -Not-Aus Schalter
  -Relais
- 1 Stück potentialfreie Betriebs-/Störmeldung
  bestehend aus:
  -Klemmen
- 1 Stück Netzgerät 24V DC, 3A
  bestehend aus:
  -Netzgerät 3A
  -Primär- und Sekundärsicherung
Menge: 1,000 Psch

**04.02.21 Ansteuerung Regelventil/-klappe 2-Punkt**
Menge: 24,000 Stk

**04.02.22 FG Temperaturmessaufschaltung Ni1000 / Pt1000**
Menge: 18,000 Stk

**04.02.23 Einbau von beigestellter DDC - ISP3**
Einbau von beigestellter DDC
für 1 Datenpunkt:
komplett montiert und geprüft
Menge: 64,000 Stk

**04.02.24 Montage Wand- Schaltschrank ISP3**
Montage und Transport der Wand- Schaltschrank
ISP wie vor beschrieben, inkl. Einbringung (2.OG)
komplett montiert und geprüft
Menge: 1,000 Stk

**04.02.25 Inbetriebnahme Regelanlage/ Schaltschrank ISP3**
Inbetriebnahme Regelanlage und Schaltschränke ISP3
Prüfung aller Schaltfunktionen des Steuerungsteiles in Verbindung mit Leistungs- und Regelungsteil.
Drehrichtungskontrolle aller Antriebe, Messen und protokollarische Erfassung der Stromaufnahme aller Motoren. Einstellen und Funktionskontrolle der
Motorschutzeinrichtungen. Bedienungseinweisung des Bedienungspersonals.
Übergabe des Schaltschrankes mit Meßprotokollen
und Bedienungsanweisung in 3-facher Ausfertigung.
Menge: 1,000 Stk

**04.02.26 Dokumentation Schaltschrank ISP3**
Dokumentation Schaltschrank ISP3
- Erstellen aller Planungsunterlagen entsprechend den
  Ausführungsrichtlinien 5x Papier sowie 1x als Acrobat
  PDF
- Erstellung aller Revisionszeichnungen 5x Papier sowie
 1x als Acrobat PDF
- Zeichnungen im auf DIN A4 nach DIN 40719, EN 61082
  und IEC 1082
bestehend aus:
- Stromlaufplan getrennt projektiert nach
  Schaltschrankfeldern und Schaltschranktüren.
  Für jedes einzelne Feld ist ein anderes
  Ortskennzeichen zu verwenden.
- Inhaltsverzeichnis mit folgendenInhalt:
  -Blattnummer
  -Blattbenennung
  -Projektbenennung
  -Erstellungsdatum
  -1., 2. und 3. Revisionsdatum inkl. Bearbeiter
  -Innen- und Außenansicht mit detaillierter
  Darstellung  aller Befestigungsschienen,
  Stromschienen,  Kabelkanälen und Geräte -
  beschriftet mit allen Betriebsmittelkennzeichen
  -Klemmen- und Kabelplan
- Ersatzteilliste mit folgenden Inhalt:  -Betriebsmittelkennzeichen
-Hersteller
-Artikelnummer
-MatchCode
-Kurztext 1
-Kurztext 2
-Wärmeberechnung zur Verlustleistungsabfuhr und Temperaturhaltung
-Inbetriebnahmeliste mit detailierter
 Ausgabe aller feldseitigen Verbraucher
 mit Angabe von Spannung, Strom, Leistung,
 Motorschutz je Phase sowie BMK und Eingabefelder
 für die tatsächlichen elektrischen Werte
-EG Konformitätserklärung im Sinne der
 EG-Niederspannungsrichtlinie 73/23/EWG in
  Übereinstimmung mit den derzeit gültigen Normen:
-PTSK nach DIN EN 60439/1
-VDE 0660 Teil 500
-DIN VDE 0106-100
-DIN VDE 0100-410
-DIN VDE 0100-420
-DIN VDE 0100-430
-DIN VDE 0100-610
-DIN EN 60204-1 / VDE 0113-1
-DIN EN 60073 / VDE 0199
-DIN EN 61082
-EN 60339-1
-EN 60204-1
-EG Konformitätserklärung im Sinne der
 E MV Richtlinie 89/336/EWG
-Prüfprotokoll nach VDE 0113
Menge: 1,000 Stk

#### Bereich 04.03 KG 483 Feldgeräte ISP1 bis ISP3

**04.03.1 Raumtemperaturfühler PT1000**
F-RTF121
Der Raumtemperaturfühler erfasst über
die innenliegenden Primärsensoren durch
die Gehäuselüftungsschlitze bzw. über
ein äußeres Schutzrohr (Durchmesser
2 mm) mit eingebautem Sensor die Lufttemperatur auf konvektive Art.
Der F-RTF wird in Wohn-, Arbeits-, Büro-
und Geschäftsräumen und im industriellen
Bereich eingesetzt.

Technische Daten:
Sensor:  PT1000
Toleranz:  Klasse A TGA
Messstrom:  </- 1,15 mA
Elektrischer An-
schluss:  mittels Klemmschrauben
Montage:  Wandmontage bzw.
UP-Dose 55 mm
Gehäuse:  Kunststoff,
reinweiss, Unterteil schwarz
Schutzart:  IP20 nach EN60529
Menge: 35,000 Stk

**04.03.2 Flexibler Tauchfühler PT1000**
F-ROF121/250
Der flexible Tauchfühler dient der Temperaturmessung in Rohrleitungen und Be-
hältern bei Verwendung von Zusatzschutzrohren. Er besitzt ein elastisches und
veränderbares Schutzrohr-Zwischenteil
in Form eines Silikongummikabels. Auf
diese Weise kann die Einbaulänge ohne
wesentliche Einschränkung des Schutzgrades variabel gehalten werden. Das
elastische Zwischenteil sorgt weiterhin
für eine federnde und damit fehlerminimierte Einbaulage im Zusatzschutzrohr.

Technische Daten:
Sensor:  Pt1000
Toleranz:  Klasse A TGA
Güte:  Klasse A
Schaltungsart:  2-Leiteranschluß
Messstrom:  </- 1,15 mA
Nennlänge:  250 mm
Isolationswiderstand: 500 VDC
Schutzhülse:  Durchmesser 6 mm,
Werkstoff VA
Montage:  einbaubar in Zu-
satzschutzrohr
Anschlusskopf:  Kunststoff,
lichtgrau, enthält
teils das eingerollte Kabel
Schutzart:  IP 64 nach EN 60529
Menge: 8,000 Stk

**04.03.3 Messingtauchhülse**
T-THM 150
zur Aufnahme von Fühlerpatrone oder
Tauchstab eines Temperaturfühlers.
Die Aufnahme erfolgt mit
Klemmverschraubung.
Zur Montage in Rohrleitungen und
Behältern.

Technische Daten:
Abmessungen:  Länge 150 mm,
Durchmesser 8 mm
Prozessanschluss:  Gewinde G1/2A,
flachdichtend
Nenndruck:  10 bar
Mediumtemperatur:  max. 150*C
Menge: 8,000 Stk

**04.03.4 Kleindurchgangsventil 10/0,16**
V-VUL10/0,16
In Verbindung mit Kleinventilantrieben
zur Regelung von Heizzonen, Luftnachbehandlungsgeräten und Gebläsekonvektoren.
Ventilkörper vernickelt mit Außengewinde. Spindel aus Nirostahl mit
weichdichtendem Ventilkegel, Stopfbuchse mit doppelter O-Ring-
Abdichtung.

Technische Daten:
Ventilkörper:  Mg
Nenndruck:  PN16
Kennlinie:  gleichprozentig
Hub:  4 mm
Leckrate:  ca.0,0001% vom kvs
Temperatur:  2 bis120*C
Nennweite:  DN 10
kvs-Wert:  0,16 m3/h
Menge: 64,000 Stk

**04.03.5 Thermoelektr. Ventilantrieb 24V A/Z**
S-KVA-B24
Thermoelektrischer Stellantrieb zum
Öffnen und Schließen von Kleinventilen
und Ventilen an Heizkreisverteilern von
Flächenheiz- und Flächenkühlsystemen.
Vornehmliches Einsatzgebiet ist die
energieeffiziente Einzelraumregelung im
Bereich der Haustechnik und Gebäudeautomation.  Die Ansteuerung der
Antriebe erfolgt mit einem
Zwei-Punkt-Ausgang oder über
Pulsweiten-Modulation von einer Automationsstation oder einem Raumbediengerät.

Technische Daten:
Versorgungsspannung: 24V AC/DC
Ansteuerung:  Zwei-Punkt-Ausgang
oder Pulsweiten-

Modulation
Betriebsleistung:  1W
Stellweg:  4,0mm
Stellzeit:  ca. 3,5min
Stellkraft:  100N
Wirksinn:  NC (stromlos-zu)
Medientemperatur:  0 bis+100C
Lagertemperatur:  -25 bis+65C
Umgebungstemperatur: 0 bis+60C
Schutzart:  IP54
Schutzklasse:  III
Gehäuse  Material:  Polyamid
Farbe:  lichtgrau
(RAL 7035)
Anschlussleitung:  2x0,75mm PVC /
lichtgrau
(RAL 7035) / 1m
Gewicht:  100g (inkl.
Anschlusskabel)
CE-Konformität:  nach EN 60730
Überspannungsfestigkeit:  min. 2,5kV
(nach EN 60730-1)
Montagelage  360 Grad

-Vollständige Kompatibilität zum
Ventiladaptersystem
-Einfache Steckmontage
-Patentierter 100%-Schutz bei
undichten  Ventilen
-First-Open-Funktion
-Anpassungskontrolle auf das Ventil
-Ausrichthilfe auf dem Ventil
-Rundum-Funktionsanzeige
-Geräuschlos und wartungsfrei
-Hohe Funktionssicherheit und
Lebenserwartung
-Zertifiziert durch TÜV
Menge: 64,000 Stk

**04.03.6 Zulage Vandalismussicher**
Zulage für Vandalismussichere Ausführung für
vorgenannte thermoelektrische Ventilantriebe
nach Bedarf liefern und montieren
Menge: 64,000 Stk

**04.03.7 Dreiwege-Regelventil PN 6 32-12,5**
V-BR306GF-32-12,5
in Heizungs-, Lüftungs- und Klimaanlagen
zur Regelung des Heiß- und Kaltwasserdurchflusses von 0 bis+150°C einsetzbar.
Mit Spindelheizung geeignet für Wasser
mit Frostschutz bis -10°C.

Technische Daten:
Funktion:  Misch- oder Umschaltventil
Anschlußart:  Flansch nach
EN 1092-2 Typ 21
Baulänge:  EN 558-1 Grundreihe 1
Kennlinie:  A-AB gleichprozentig
B-AB linear
Leckrate:  EN 1349 -
Sitzleckage VI G 1
(dichtschließend)
Stopfbuchse:  Messing mit wartungsfreier doppelter O-Ring-Abdichtg.
Ventilspindel:  Edelstahl
Ventilkörper:  Grauguss
max.Betriebsdruck: 6 bar
Nennweite:  DN 32
kvs-Wert:  12,5 m3/h
Hub:  14 mm
Menge: 2,000 Stk

**04.03.8 Hubantrieb Microcontroller gesteuert**
S-MC55Y
mit automatischem Selbstabgleich bei
Inbetriebnahme (erfolgt im Eilgang mit
1,6 s/mm), verschleißfreiem, inkrementalem Wegmeßsystem, unverlierbarer Hubspeicherung im EEPROM, Drahtbrucherkennung des Stetigsignals im
2 - 10 VDC- und 4 - 20 mA- Betrieb
(Ventil fährt bei Stellsignal <1 VDC
bzw. <2 mA in die 2 VDC bzw. 4 mA -
Position oder in eine der beiden vor Ort
einstellbaren Sicherheitsendstellungen),
vor Ort einstellbarer Schalthäufigkeitsüberwachung und Selbsttestfunktion im
Zehntage-Zyklus, Fehlererkennung im
Stetigbetrieb (bei Blockade durch
Fremdeinwirkung), Hysterese im Stetigbetrieb 0,3 V, Handverstellung mittels
Handrad, Sicherheitsposition bei Drahtbrucherkennung  des Stellsignals oder
beim Schalten eines Binärsignals (Frostschutz).
Anbaukonsole, Schnellkupplung für
Ventilspindelverbindung und mechanischer
Stellungsanzeige.

Technische Daten:
Netzanschluß:  24 VAC/DC, 50/60 Hz
Eingangssignal:  0(2) - 10V DC,
0(4) - 20 mA
Ausgangssignal:  0 - 10V DC
Stellkraft:  0,6 kN
Leistungsaufnahme:  3 VA
Stellzeit:  2 Stellzeiten
5/9 s/mm
Hub:  max. 20 mm
Schutzart:  IP54
Endlagenabschaltung: lastabhängig
Menge: 2,000 Stk

#### Bereich 04.04 KG 485 Übertragungsnetze mit Zubehör

**04.04.1 Halogenfr.-Inst.-Kabel J-H(St)H 2x2x0,8**
Halogenfr.-Inst.-Kabel J-H(St)H 2x2x0,8
Installationskabel DIN VDE 0815
J-H(St)H ST, 2 x 2 x 0,8 mm2
liefern und verlegen
Menge: 5350,000 m

**04.04.2 Halogenfr.-Inst.-Kabel J-H(St)H 4x2x0,8**
Halogenfr.-Inst.-Kabel J-H(St)H 4x2x0,8
Installationskabel DIN VDE 0815
J-H(St)H ST, 4 x 2 x 0,8 mm2
liefern und verlegen
Menge: 80,000 m

**04.04.3 lfdm. F-CY-OZ 4X0,75**
Menge: 40,000 m

**04.04.4 Insta.- Kabel OZ-500HMH-C 4X0,75**
Insta.- Kabel OZ-500HMH-C 4X0,75
liefern und in Teillängen verlegen
Menge: 50,000 m

**04.04.5 lfdm. TOP-LINE-7900-1 CAT-7**
lfdm. TOP-LINE_7900-1 CAT_7
Menge: 180,000 m

**04.04.6 Halogenfreie Mantelleitung NHXMH-J 3x1,5**
Halogenfreie Mantelleitung NHXMH-J 3x1,5 mm2
liefern und in Teillängen verlegen
Menge: 50,000 m

**04.04.7 Halogenfreie Mantelleitung NHXMH-J 3x2,5**
Halogenfreie Mantelleitung NHXMH-J 3x2,5 mm2
liefern und in Teillängen verlegen
Menge: 70,000 m

**04.04.8 Halogenfreie Mantelleitung NHXMH-J 5x1,5**
Halogenfreie Mantelleitung NHXMH-J 5x1,5 mm2
liefern und in Teillängen verlegen
Menge: 150,000 m

**04.04.9 Halogenfreie Mantelleitung NHXMH-J 5x2,5**
Halogenfreie Mantelleitung NHXMH-J 5x2,5 mm2
liefern und in Teillängen verlegen
Menge: 20,000 m

**04.04.10 Halogenfreie Mantelleitung NHXMH-J 5x6**
Halogenfreie Mantelleitung NHXMH-J 5x6
liefern und als Hauptzuleitungzwischen NSHV
und NSUV Heizraum in Alu- Stangenrohr
verlegen
Menge: 40,000 m

*Hinweis: Elektroanschluß beidseitig herstellen*
Elektroanschluß beidseitig herstellen
Einführen, Absetzen und Auflegen (Klemmen bzw. Löten je nach Erfordernis) von
fertig verlegten und eindeutig gekennzeichneten Elektroleitungen.
Die Kennzeichnung der Kabel liegt in der
Verantwortung der installierenden Elektrofirma, d.h. bei bauseitiger Installation ist auch die Kennzeichnung bauseits.
Die Elektroleitungen werden bauseits
am Schaltschrank gemäß Kabelplan in die
jeweiligen Schaltschrankfelder eingeführ
Die Netzzuleitung wird bauseits herangeführt und aufgelegt.

Anschlüsse wie folgt ausführen:

**04.04.11 Kabel NHXMH-J 3x1.5 bis 3x2.5 anschließen**
Schaltanlagen oder Maschinen-Geräteanschluß über
Kabel DIN VDE 0276-603 NHXMH-J 3x1.5-3x2.5,
öffnen und schließen der Anschlußstelle, anschließen
am Betriebsmittel, einschl. Anschlußmaterial.
Menge: 18,000 Stk

**04.04.12 Kabel NHXMH-J 5x1.5 bis 5x2.5 anschließen**
Schaltanlagen oder Maschinen-Geräteanschluß über
Kabel DIN VDE 0276-603 NHXMH-J 5x1.5 bis 5x2.5,
öffnen und schließen der Anschlußstelle, anschließen
am Betriebsmittel, einschl. Anschlußmaterial.
Menge: 80,000 Stk

**04.04.13 Kabel NHXMH-J 5x6 anschließen**
Schaltanlagen oder Maschinen-Geräteanschluß über
Kabel DIN VDE 0276-603 NHXMH-J 5x6,
öffnen und schließen der Anschlußstelle, anschließen
am Betriebsmittel, einschl. Anschlußmaterial.
Menge: 4,000 Stk

**04.04.14 Anschließen Kabel/Ltg. 2x2x0,8 mm2**
Anschließen von Kabeln oder Leitungen, Querschnitt
2x2x0,8 mm2
Menge: 255,000 Stk

**04.04.15 Anschließen Kabel/Ltg. 4x2x0,8 mm2**
Anschließen von Kabeln oder Leitungen, Querschnitt
4x2x0,8 mm2
Menge: 10,000 Stk

**04.04.16 Anschließen Kabel/Ltg. 4x0,75 mm2**
Anschließen von Kabeln oder Leitungen, Querschnitt
4x0,75 mm2
Menge: 12,000 Stk

**04.04.17 Auflegen Datenkabel S-STP Kat 7a**
Auflegen der Datenkabel S-STP Kat 7a auf die
Datendosen bzw. im Datenschrank
Menge: 8,000 Stk

**04.04.18 Kabelklemme, 5-polig**
Universal- Kabelabschluß- und Verbindungsklemme,
wieder lösbar, 5-polig für Netzkabel bis 5 x 2,5 mm2
zur Verlängerung von Anschlußleitungen netzseitig und als sicherer Abschluß abgeklemmter Kabelenden
liefern und montieren
Menge: 2,000 Stk

**04.04.19 Leitungsklemme, Schwachstrom**
Universal- Leitungsabschluß- und Verbindungsklemme,
wieder lösbar, für Schwachstromleitungen bis
4 x 2 x 0,8 mm2, zur Verlängerung von Anschlußleitungen schwachstromseitig und als sicherer Abschluß abgeklemmter Leitungsenden
liefern und montieren
Menge: 2,000 Stk

**04.04.20 Beschriftung für Feldgeräte und Kabel**
Beschriftung für Feldgeräte und Kabel
Lieferung und Montage von Kombinationsbeschriftungen für Feldgeräte und Kabel.
Auf den Beschriftungsschildern sind
folgende Inhalte abzubilden:
- Kabelnummer
- ISP-Bezeichnung
- Anlagenbezeichnung
- Ortsbezeichnung
- Gerätebezeichnung
- QR-Code mit Link zum Datenblatt
im Internet
Materialtyp:  Polycarbonat
(halogenfrei)
Materialdicke:  0,50mm
Maße:  28 x 57mm
Temperaturbereich:  -30  +80*C
Befestigung:  mittels Kabelbinder
Druckverfahren:  Thermotransfer
Menge: 240,000 Stk

*Hinweis: Verlegesysteme*

**04.04.21 Elektroinstallationsrohr Metall, 25 mm**
Elektroinstallationsrohr DIN EN 50086, Maße DIN EN
60423, aus Metall, verzinkt, einwandig, glatt, starr,
Außendurchmesser 25 mm, Druckbeanspruchung hoch,
Schlagbeanspruchung hoch, verlegen offen, auf Putz,
und an Stahlkonstruktionen, mit Abstandsschellen.
inkl. systembedingtem Zubehör komplett liefern und
betriebsfertig montieren
Menge: 5,000 m

**04.04.22 Elektroinstallationsrohr Metall, 32 mm**
Elektroinstallationsrohr DIN EN 50086, Maße DIN EN
60423, aus Metall, verzinkt, einwandig, glatt, starr,
Außendurchmesser 32 mm, Druckbeanspruchung hoch,
Schlagbeanspruchung hoch, verlegen offen, auf Putz
und an Stahlkonstruktionen, mit Abstandsschellen.
inkl. systembedingtem Zubehör komplett liefern und
betriebsfertig montieren
Menge: 5,000 m

**04.04.23 Elektroinstallationsrohr PVC hart, 16 mm**
Elektroinstallationsrohr DIN EN 50086, Maße DIN EN
60423, aus PVC hart, einwandig, glatt, starr,
Außendurchmesser 16 mm, Druckbeanspruchung mittel,
Schlagbeanspruchung mittel, verlegen offen, auf Putz,
mit Abstandsschellen. inkl. systembedingtem Zubehör komplett liefern und betriebsfertig montieren
Menge: 10,000 m

**04.04.24 Elektroinstallationsrohr PVC hart, 25 mm**
Elektroinstallationsrohr DIN EN 50086, Maße DIN EN
60423, aus PVC hart, einwandig, glatt, starr,
Außendurchmesser 25 mm, Druckbeanspruchung mittel,
Schlagbeanspruchung mittel, verlegen offen, auf Putz,
mit Abstandsschellen. inkl. systembedingtem Zubehör komplett liefern und betriebsfertig montieren
Menge: 20,000 m

**04.04.25 Elektroinstallationsrohr PVC hart, 36 mm**
Elektroinstallationsrohr DIN EN 50086, Maße DIN EN
60423, aus PVC hart, einwandig, glatt, starr,
Außendurchmesser 36 mm, Druckbeanspruchung mittel,
Schlagbeanspruchung mittel, verlegen offen, auf Putz,
mit Abstandsschellen. inkl. systembedingtem Zubehör komplett liefern und betriebsfertig montieren
Menge: 40,000 m

**04.04.26 Isolierstoffrohr PVC, flexibel, NG 11**
Isolierstoffrohr PVC, flexibel, NG 11
Isolierstoffrohr DIN VDE 0605, Material: PVC-U,
flexibel, gewellt, Nenngröße 11
Verlegung Aufputz, liefern und montieren
Menge: 15,000 m

**04.04.27 Installationskanal 15x20 mm**
Elektroinstallationskanal 15x20 mm, aus halogenfreiem
Kunststoff, UV-beständig, mit Ober- und Unterteil,
Farbe: cremweiß, inkl. systembedingtem Zubehör komplett liefern und betriebsfertig montieren
Menge: 300,000 m

**04.04.28 Installationskanal 20x30 mm**
Elektroinstallationskanal 20x30 mm, aus halogenfreiem
Kunststoff, UV-beständig, mit Ober- und Unterteil,
Farbe: cremweiß, inkl. systembedingtem Zubehör komplett liefern und betriebsfertig montieren
Menge: 340,000 m

**04.04.29 Installationskanal 30x45 mm**
Elektroinstallationskanal 30x45 mm, aus halogenfreiem
Kunststoff, UV-beständig, mit Ober- und Unterteil,
Farbe: cremweiß, inkl. systembedingtem Zubehör komplett liefern und betriebsfertig montieren
Menge: 110,000 m

**04.04.30 Leitungskanal 19x18mm Stahlblech**
Installationskanal als Leitungsführungskanal,
Aussenmass B/H mind. 19/18 mm, aus Stahlblech,
Farbe: reinweiß, RAL 9010,
als gerades Stück, Unterteil mit aufschnappberem Oberteil, komplett mit Kabelhalteklammern für Leitungsrückhalt,
Befestigungen, Erdungskralle und Erdungsleitung,
Verarbeitung in Teillängen
Menge: 40,000 m

**04.04.31 Leitungskanal 45x30mm Stahlblech**
Installationskanal als Leitungsführungskanal,
Aussenmass B/H mind. 45/30 mm, aus Stahlblech,
Farbe: reinweiß, RAL 9010,
als gerades Stück, Unterteil mit aufschnappberem Oberteil, komplett mit Kabelhalteklammern für Leitungsrückhalt,
Befestigungen, Erdungskralle und Erdungsleitung,
Verarbeitung in Teillängen
Menge: 20,000 m

**04.04.32 Kabelrinne 80x60 verzinkt**
Kabelrinne aus sendzimier-verzinktem
Stahlblech nach DIN 17162 mit Boden- u.
Seitenperforation,für Trennsteg geeignet,
als Kantenschutz 5x10 mm Seitenwandoberkante umgebördelt, sowie systemgebundenem
Zubehör,Befestigungsmöglichkeit für
Trennsteg, Kantenschutz,an allen
Übergängen, einschl. systemgebundenem
Zubehör,sowie anteilig Bogen, T- und
Kreuzstücken, allem erforderlichen Klein-,
Verbindungs- u.Befestigungsmaterial für
gerade, winkelige, ansteigende und
abfallende Verlegungsart komplett liefern
und montieren, sowie Zurichten von Paßstücken
unterschiedlicher Länge, von Ausschnitten,
herstellen von Reduzierungen und anbringen
von Kantenschutz.
Montagehöhe: bis 3 m
Blechstärke:  1,5 mm
Kanalbreite:  80 mm
Seitenhöhe:  60 mm
Menge: 80,000 m

**04.04.33 Sammelhalter Metall bis 15x3x1,5**
Sammelhalter aus Metall für hohe mechanische Standfestigkeit, auch im Brandfall. Zur sicheren Montage oberhalb von Brandschutzdecken geeignet. Für bis zu 15 Kabel 3x1,5mm² Für Wand- und Deckenmontage. Verschluss ohne Werkzeuge zu öffnen.
Detaillierte Informationen der zugelassenen Verlegevarianten sind den entsprechenden Prüfdokumenten zu entnehmen.
Menge: 225,000 Stk

*Hinweis: Brandschutz*

**04.04.34 Brandschutzkanal I 90, 100x50mm**
Brandschutzkanal, geprüfte Feuerwiderstandsklasse  I 90
nach DIN 4102 Teil11 für Wand-und Deckenmontage mit
Stahlblechhülle gegen mechan. Belastung. Bestehend aus
Unterteil und verschraubbarem Deckel.
Inkl. Trennwand, Stahlblech verzinkt einschl. Schrauben
Farbe: weiß
Liefern und kompl. mit sämtlichem Zubehör montieren.
Abmessungen: 100x50mm (Aussenmass)
Bauaufsichtliche Zulassung

Fabrikat/Typ: '.......................................'

(vom Bieter einzutragen)
liefern und gemäß Herstellervorgaben fachgerecht in
Teillängen von 0,5 m bis 3,5 m montieren
Menge: 15,000 m

**04.04.35 Brandschutzabschottung Einzelkabel**
Brandschutzabschottung an Einzelkabeln nach
Leitungsanlagen-Richtlinie (LAR) des Bundeslandes der
Ausführung/Muster Leitungsanlagen-Richtlinie (MLAR),
Feuerwiderstandsklasse S 90 DIN 4102-9, im Gebäude,
Oberkante Abschottung über Gelände/Fußboden bis 3,5 m,
Wand/ Decken aus Ziegelmauerwerk oder Leichtbeton, Dicke bis 500 mm, freier Ringspalt im Durchbruch über 15 bis 30 mm, Spalt füllen mit Mörtel MG III.
Menge: 15,000 Stk

**04.04.36 Brandschutzmörtel**
Brandschottung für Durchbrüche in Wand und Decke
(Wandstärke ca. 30 cm, Deckenstärke ca. 40 cm).
Nach Abschluß der Leitungsverlegung verschließen der
Durchbrüche als Mörtelschott,
Feuerwiderstandsklasse  S90 nach DIN 4102.
Liefern und kpl. mit sämtlichem Zubehör gem.
Zulassungsbescheid verarbeiten.
Menge: 25,000 kg

**04.04.37 Brandschutzkitt**
Brandschutzkitt (spachtelfähig) zum Verschließen von
Fugen und Spalten mit bauaufsichtlicher Zulassung.
Liefern und kpl. mit sämtlichem Zubehör verarbeiten.
Menge: 15,000 kg

**04.04.38 Brandschutzschaum**
Brandschutzschaum mit bauaufsichtlicher Zulassung
besthend aus 2 Komponenten PU-Schaum zur Herstellung kleiner Kabelabschottungen in Wänden und
Decken bis FW-Klasse S90. Nach Aushärtung des
Brandschutzschaumes ist dieser verrotungsfest,
alterungsbeständig und physiologisch unbedenklich.
Liefern in 300 ml-Kartusche und kpl. mit sämtlichem
Zubehör verarbeiten.
Menge: 8,000 Stk

**04.04.39 Kennzeichungsschild für Brandschotte**
Kuststoffschild zur dauerhaften Kennzeichnung von Brandschotten, Brandschutzkanälen oder- Verkofferungen. Bezeichung des Schotttyps, Herstellers, Errichters und Herstellungdatum. Inkl. Fotodokumentation pro Schott.
Menge: 35,000 Stk

*Hinweis: Sonstige Leistungen*

**04.04.40 Bohrung Wand Leichtbeton, 50-80 mm**
Bohrung in der Wand aus Beton, Bohrdurchmesser
50 bis 80 mm, Bohrtiefe bis 20 cm, einschl. Schutzmaßnahmen Umfeld vor Bohrstaub. Bohrstellenhöhe über der Standebene, Höhe bis 3 m.
Menge: 25,000 Stk

**04.04.41 Verschließen Kabeldurchführungen**
Vorgenannte Bohrungen als Kabeldurchführungen durch Wände und Decken bis Bohrdurchmesser 80 mm
fachgerecht und gemäß örtlicher Brandschutz- anforderungen vollflächig bis F 90 Qualität verfüllen mit Mörtel der Mörtelgruppe MG II oder Brandschutzkitt.
Brandschutzkabeldurchführungen müssen vollflächig umhüllt sein. Das Verschließen erfolgt an verschiedenen Stellen in Kleinmengen.
Menge: 25,000 Stk

**04.04.42 Arbeitsgerüste/ Rollgerüste innen**
Auf-, Abbau und Vorhaltung von Arbeitsgerüsten
für die Dauer der vorbeschriebenen Leistungen zur
Montage von Verlegesystemen, Leitunge und Erstellen von Bohrungen im Treppenhaus pauschal
vom EG bis 3.OG, als fahrbares Rollgerüst, mit Arbeitsfläche mindestens 2 x 0,8 m, bis 5 m Montagehöhe, einschl. Absturzsicherung.
Die erforderlichen Maßnahmen zum Schutz von Fußböden aus Feinsteinbelag im Montagebereich der Gerüste sind vom AN eigenverantwortlich auszuwählen und in die Angebotspreise mit einzukalkulieren.
Menge: 1,000 Psch
